# Tübingen - Walter-Erbe-Schule, 1. BA, Austockung + Sanierung
Angebotsaufforderung (GAEB DA XML 3.3, DA83)
Projekt: 23-954
Währung: EUR
Bieterkommentare zugelassen: ja
Erstellt mit: ASBwin 29.0.0.0, Position 29.0.0.4, 05.10.2026

## ZTV 01 Allgemeine ZTV für alle Unternehmer
ALLGEMEINE "ZUSÄTZLICHE TECHNISCHE VERTRAGSBEDINGUNGEN"
FÜR ALLE UNTERNEHMER
-------------------------------------------------------------------------------------------------------
1. ALLGEMEINES
   1. Es gelten die VOB/B und VOB/C in der aktuellen Fassung.
   2. Die Baustelleneinrichtung ist mit einzukalkulieren, so lange sie nicht im
  Kurztext als Position oder als Titel erscheint.
   3. Mit den im Leistungsverzeichnis enthaltenen Angaben über
  Bauart, Bauteil, Baustoff und Abmessungen gelten auch der
  Herstellungsvorgang und - ablauf bis zur fertigen Leistung unter
  Zugrundelegung der anerkannten Regeln der Technik und der
  Ausführungsbestimmungen mit DIN-Normenwerk als beschrieben.
   4. Soweit in der Leistungsbeschreibung auf Technische Spezifikationen,
  z.B. nationale Normen, mit denen Europäische Normen umgesetzt werden,
  europäisch technische Bewertungen, gemeinsame technische
  Spezifikationen, internationale Normen, Bezug genommen wird, werden auch
  ohne den ausdrücklilchen Zusatz: "oder gleichwertig" immer gleichwertige
  technische Spezifikationen in Bezug genommen.

 2. STOFFE UND BAUTEILE
   1. Bauseits gelieferte Stoffe und Bauteile hat der Auftragnehmer in Empfang zu
  nehmen, auf Vollständigkeit zu prüfen, abzuladen und ggf. zwischenzulagern.
  Nicht geeignete Teile sind zurückzuweisen. Verpackungsmaterial muss der
  Auftragnehmer abtransportieren.
   2. Verwendung gefährlicher Stoffe.
  Es ist erklärtes Ziel des Auftraggebers, dass keine Stoffe verwendet werden,
  deren Inhalt ganz oder teilweise als gefährlicher Stoff in der Gefahrstoffverordnung (Bundesgesetzblatt 1986 Nr. 47 Seite 1470 ff) aufgeführt ist.
  Die Verwendung von Asbest-, PCB-, Formaldehyd-, Lindanhaltigen
  Produkten ist nicht gestattet. Diese hat der AN auf Verlangen nachzuweisen.
  Als Ersatz kommen vorzugsweise die in dem vom Bundesumweltamt herausgegebenen Ersatzstoffkatalog aufgeführten Stoffe in Betracht.
  Der Katalog wurde unter der Federführung des Umweltbundesamts erarbeitet
  und ist bei dem
       - Hauptverband der gewerblichen Berufsgenossenschaften eV.
  Lindenstraße 78-80 53754 Sankt Augustin - zu beziehen.

  3. Das Bauvorhaben wir nach den Vorgaben des "N!BBW Planungswerkzeug"
  ausgeführt und fördert so das Thema Nachhaltigkeit in der Baubranche.
  Die entsprechenden Vorgaben dazu unter ZTV 03 sind zu beachten.

3. SCHUTZMASSNAHMEN
   1. Sicherungsmaßnahmen zur Abwendung von Gefahr im Verzug hat der
  Auftragnehmer sofort durchzuführen. Er haftet bei Unterlassung für
  eingetretene Schäden.
   2. Der Auftragnehmer ist verpflichtet, an allen Gefahrenstellen, insbesondere
  Öffnungen, Deckenaussparungen, Balkonen, Treppen, Lichthöfen usw., die
  vorhandenen Schutzvorrichtungen (wie z.B. Notgeländer, Abdeckungen usw.)
  zu schützen oder wieder so anzubringen, daß diese die Möglichkeit der
  Weiterarbeit an den Bauteilen (Belag von Fußböden u.ä.) bis zur endgültigen
  Fertigstellung ermöglichen. Im Zweifelsfalle ist die Schutzvorrichtung mit dem
  Auftraggeber zu besprechen.

4. GERÜSTE
  Sofern die gewerksspezifischen ZTV nicht ausdrücklich anderes vorgeben,
  erfolgt bauseits die Stellung eines Aussen- Arbeits-/ Schutzgerüsts nach
  DIN 4420 mit flächenbezogenem Nutzgewicht max. 200kg/m und einer Regel-
  Belagsbreite von 60cm. Sämtliche darüber hinausgehenden sonstigen
  Gerüste, insb. alle erf. Innengerüste auch für Arbeiten über 3,5m Höhe sind
  vom AN zu stellen.
  Innengerüste die über die Nebenleistungen nach VOB/C hinausgehen sind
  als gesonderte Position erfasst.
  Für die Ausführung dieser vom AN zu stellenden Gerüste gelten:
       - DIN 18299 Allg. Regel für Bauarbeiten aller Art
       - DIN 18451 Gerüstbauarbeiten
       - DIN 4420 - 22 Gerüstordnungen
       - Vorschriften der Bauberufsgenossenschaft und der Baupolizei
       - Musterbauordnung
       - Vorgaben des SiGeKo
  Schutzgerüste und - geländer, die für andere Handwerker noch erforderlich
  sind, sind nach Positionsangabe anderen Beteiligten zur Verfügung zu
  stellen. Ihr Auf- und Abbau muß der Art und der Zeit nach mit der Bauleitung
  rechtzeitig abgesprochen sein. Die Gerüste müssen den behördlichen
  Bestimmungen entsprechen.

5. SCHUTT / VERPACKUNGSMÜLL ETC.
   1. Der Auftragnehmer ist verpflichtet, auf seine Kosten die Baustelle in einem
  sauberen Zustand zu halten, insbesondere den durch seine Arbeiten
  anfallenden Bauschutt, Verpackungsmaterial und Abfälle sowie
  Verunreinigungen nach Erbringung der Bauleistung sofort zu beseitigen.
  Sämtliche Abfälle des AN (z.B. Papier, Folien, Verpackungen, Reste von
  Betriebs-/ Arbeits-/ Gefahrstoffen etc.) sind arbeitstäglich aus den
  Arbeitsbereichen bzw. aus den Gebäuden zu entfernen und zu entsorgen.
  Die Entsorgung von Verpackungen, Behältnissen und Restmaterial ist gem.
  VOB, DIN 18299 Nebenleistung und wird nicht gesondert vergütet.
  Für Baustellenabfälle sind die verbindlichen Regelungen der
  Kreislaufwirtschafts- und Abfallgesetze zu beachten. Die Entsorgung
  ausgebauter Materialien ist in die entsprechenden Einheitspreise
  einzurechnen. Sämtliche Nachweise über die ordnungsgemäße Entsorgung
  sind dem AG, spätestens mit der Schlussrechnung unaufgefordert
  vorzulegen.
   2. Eine besondere Aufforderung zur Schutt- und Abfallbeseitigung kann durch
  die Bauleitung bei kürzester Fristsetzung mündlich, telefonisch oder schriftlich
  erfolgen. Der Auftragnehmer hat dieser Aufforderungen nachzukommen.

6. ABRECHNUNG
   1. Die im nachstehendem Leistungsverzeichnis angegebenen Einheitspreise
  verstehen sich in jedem Fall für die komplette Leistung, unabhängig von der
  Einbaustelle der Leistung einschl. Lieferung der Materialien in den
  ausgeschriebenen Güten.
   2. Die Aufmaße sind zu einem Zeitpunkt vorzunehmen, zu dem eine
  Feststellung der erbrachten Leistung noch möglich ist.

7. AUSFÜHRUNG
   1. Der Auftragnehmer ist verpflichtet, die Ausführungsart mit der Bauleitung
  nochmals vor Baubeginn abzustimmen.
   2. Während der Bauarbeiten des 1.BA "Sanierung und Aufstockung" findet in
  dem direkt angrenzenden Hauptgebäude der Walter-Erbe-Schule regulärer
  Schulbetrieb statt. Die u.a. Hinweise sind zu beachten.
   3. Vorhandene Meterrisse sind zu schützen. Gehen diese durch Arbeiten des
  Unternehmers verloren und werden verdreckt hat der Unternehmer diese
  unverzüglich verantwortlich zu erneuern.
   4. Freihalten der öffentlichen und nichtöffentlichen Straßenflächen, Hydranten,
  Absperrschieber und sonstiger Anlagen einschl. Zugänglichhaltung solcher
  Anlagen ist Bedingung.

 8. PLÄNE / AUSFÜHRUNGSUNTERLAGEN
   1. Der Unternehmer erhält die Ausführungspläne und Ausführungsunterlagen
  ausschließlich als pdf-Dateien, die der AN eigenverantwortlich über den vom
  AG bereitgestellten Server kostenfrei zu beziehen hat.
  Die Mitteilung über die Einstellung neuer Planunterlagen oder sonstiger zu
  berücksichtigender Dokumente erhält der AN per Mail.
  Der AN ist für die Aktuallisierung aller Unterlagen verantwortlich.
   2. Grundsätzlich dürfen die Arbeiten nur nach vom Architekten bzw. Fachplaner
  geprüften Plänen ausgeführt werden.
   3. Wird vom Auftragnehmer eine Werkstatt- und Montageplanung verlangt, so
  sind durch den Auftragnehmer die Fristen für die Prüfung der Planung durch
  den Architekten, Tragwerksplaner und ggf. Freigabe durch den Prüfstatiker
  vor Beginn der Planung abzustimmen.
  Die Werkstatt- und Montageplanung ist vollständig vermaßt und beschriftet in
  geeigneten Maßstäben zu erstellen. Die Darstellung umfasst sämtliche
  Bauteile, Schichtenaufbauten, Detailpunkte, Anschlüsse, Fügungen,
  Verbindungsmittel sowie Dimension und Lage der Aussparungen und
  Fräsungen.
  Die Planung inklusive der Verwendbarkeitsnachweise über die Zulassung der
  Baustoffe, Bauprodukte und Bauarten ist dem Auftraggeber rechtzeitig vor
  Produktionsbeginn zur Einsicht vorzulegen. Mit der Einsicht und Prüfung
  übernehmen der Auftraggeber und sein Planer keinerlei Verantwortung und
  Haftung.
  Aussparungen, Schlitze, Einbauteile u.a. Vorleistungen für andere Gewerke
  sind gemäß der Planung zu erstellen und mit dem  Auftraggeber rechtzeitig
  abzustimmen. Sollte der Auftragnehmer durch falsche, vergessene oder nicht
  rechtzeitige Angaben zusätzliche Kosten verursachen, werden diese dem
  Auftragnehmer in Rechnung gestellt.
  Ungültige Unterlagen/Pläne sind vom Auftragnehmer eigenverantwortlich zu
  kennzeichnen, einzuziehen oder zu vernichten und gegen gültige
  Unterlagen/Pläne auszutauschen.
  Der Auftraggeber hat das Recht, alle Planungen, Unterlagen und sonstigen
  Leistungen des Auftragnehmers ausschließlich für das
  auftragsgegenständliche Projekt umfassend und auf Dauer zu benutzen und
  zu ändern, auch falls das Vertragsverhältnis vorzeitig gekündigt werden
  sollte. Alle dem Auftragnehmer übergebenen Zeichnungen, Berechnungen,
  Urkunden und sonstigen Ausführungsunterlagen bleiben ausschließlich
  Eigentum des Auftraggebers. Sie dürfen ohne dessen Genehmigung weder
  kopiert, vervielfältigt, veröffentlicht noch dritten Personen zugänglich gemacht
  werden.
  Die Werkstatt- und Montageplanung ist einfach auf Papier und zusätzlich in
  digitaler Form im PDF-Format und ggf. als dwg/dxf einzureichen.

9. GLEICHWERTIGKEIT
  Wird in der Leistungsbeschreibung ein Fabrikat mit dem Zusatz "oder
  gleichwertiger Art", "oder glw." etc. vorgegeben, so ist die Gleichwertigkeit als
  Mindestforderung zu verstehen.
  Gleichwertigkeit im Sinne der Leistungsbeschreibung bedeutet, dass die
  geforderten Parameter wie das Design, die Maße, die technischen,
  physikalischen und chemischen und ggf. biologische Eigenschaften, die
  Materialität, die Haptik, Haltbarkeit Schadensbeständigkeit und die
  Nutzungsdauer durch das angebotene Fabrikat eingehalten werden.
  Kriterien der Prüfung und Zulassung müssen in ihrer Gesamtheit erfüllt sein.
  Vorgeschriebene Prüfungen durch Rechts- oder Verwaltungsvorschriften oder
  nach DIN- oder EN-Normen müssen nachweisbar sein. Zu beachten sind
  ggfs. ergänzende Konkretisierungen zu einzelnen Positionen.
  Ist ein Fabrikat nach dem Zusatz "oder gleichwertiger Art" in den
  vorgesehenen Freiraum für "Angebotenes Fabrikat:" vom Bieter nicht
  eingetragen, so gilt im Falle der Auftragserteilung das vom Auftraggeber
  eingetragene Fabrikat als vereinbart. Die Gleichwertigkeit ist bei Angebotsabgabe durch Prüfzeugnisse, Prospekte, Muster oder anderweitig darzulegen.
  Ist ein Leitfabrikat in der Leistungsbeschreibung genannt so gilt immer
  "oder gleichwertiger Art und Güte" auch wenn nichts näher genannt wird.
  Soweit im Leistungsverzeichnis auf Technische Spezifikationen, z. B.
  nationale Normen, mit denen europäische Normen umgesetzt werden,
  europäische technische Zulassungen, gemeinsame technische
  Spezifikationen, internationale Normen, Bezug genommen wird, werden auch
  ohne den ausdrücklichen Zusatz: "oder gleichwertig" immer gleichwertige
  Technische Spezifikationen in Bezug genommen.

10. BAUABLAUF UND SCHULBETRIEB
  Die Bauarbeiten sind grundsätzlich so einzuteilen, dass der laufende Schulbetrieb in dem direkt angrenzenden Hauptgebäude möglichst wenig gestört
  wird. Daher sind außerhalb der Schulferien insbesondere lärmentwickelnde
  Baumaßnahmen möglichst in den Nachmittagsstunden und evtl. an
  Samstagen auszuführen. An jeweils 4 Tagen in den Monaten Mai und Juni
  finden die Prüfungen in dem angrenzenden Hauptgebäude statt. Aus diesem
  Grund dürfen an den Prüftagen keine lärmintensiven und/oder die Prüfungen
  störenden Bauarbeiten ausgeführt werden. Dazu werden im Vorfeld mit den
  beauftragten Firmen verbindliche Terminabstimmungen erfolgen.
  Die Fläche für die Baustelleneinrichtung ist möglichst gering zu halten, das
  dafür zur Verfügung stehende Baufeld ist in den beiliegenden Übersichtsplänen dargestellt.
  Die Baustellenzufahrt erfolgt über die Primus-Truber-Straße und den der
  Schule zugeordneten Parkplatz.
  Neben den im beiliegenden Lageplan (Pl.-Nr. 621) gekennzeichneten
  Flächen dürfen weiteren Flächen des Schulhofs nur nach ausdrücklicher
  Zustimmung der Bauleitung temporär für die Baumaßnahme in Anspruch
  genommen werden. Ein Anspruch auf solche zus. Flächen besteht nicht und
  wird ausdrücklich nicht zugesichert!
  Die Zugänglichkeit der Gebäude und des Schulhofs ist für die Feuerwehr und
  Rettungskräfte sowie den Schulbetrieb ständig zu gewährleisten. Die Zufahrt
  muss ständig freigehalten werden.
  Der Baustellenverkehr im Aufenthaltsbereich von Schülern ist während der
  Pausen- und Schulbeginn-/ Schulendzeiten im Regelfall nicht zulässig.
  Für unumgänglichen Baustellenverkehr während dieser Zeiten besteht
  Einweisungspflicht!
  Bei allen eingesetzten Hebegeräten ist der Arbeitsbereich auf das Baufeld zu
  begrenzen.
  Die Abschrankung der Baustelle ist so anzulegen, dass insbesondere während
  der Schul- und Pausenzeiten ein Betreten der Baustelle durch Schüler unter
  Berücksichtigung normaler Vorgaben nicht möglich ist. Alle am Bau
  beteiligten Firmen haben Absperrvorrichtungen entsprechend zu nutzen und
  zu unterhalten.

11. SONSTIGE UND GEWERKSSPEZIFISCHE "ZTV"
  Diese sind ggf. jeweils als Vorspann den einzelnen Gewerken zugeordnet.

## ATV 02 Allgemeine Technische Vertragsbedingungen (ATV)
ALLGEMEINE TECHNISCHE VERTRAGSBEDINGUNGEN FÜR BAULEISTUNGEN (ATV)
ALLGEMEINE REGELUNGEN FÜR BAUARBEITEN JEDER ART - DIN 18299

1. Angaben zur Baustelle
1.1 Lage der Baustelle, Umgebungsbedingungen, Zufahrtsmöglichkeiten und Beschaffenheit der Zufahrt sowie etwaige Einschränkungen bei ihrer Benutzung
siehe ZTV 01 und allgemeine Bau- und Ablaufbeschreibung (Dokument 1.02) sowie Übersichtsplan 621 in der Anlage.

1.2 Art und Lage der baulichen Anlagen siehe allgemeine Bau- und Ablaufbeschreibung (Dokument 1.02) in der Anlage.

1.3 Für den Verkehr freizuhaltende Flächen:
Öffentliche Verkehrsflächen und die Zufahrts- und Abfahrtswege zur Baustelle sind ständig freizuhalten.
Im näheren Umfeld der Baustelle bestehen keine Parkmöglichkeiten.
Temporäre Stellplätze für Lieferfahrzeuge sind im Baufeld nur in begrenztem Maße vorhanden.
Die Erschließungsstraßen und -wege sind für die Zufahrt von Feuerwehr- und Rettungsfahrzeugen sowie den laufenden Schulbetrieb frei zu halten.
Die Hinweise in ZTV 01 und der allgemeinen Bau- und Ablaufbeschreibung (Dokument 1.02) in der Anlage sind zu beachten.

1.4 Baustelleneinrichtung
Lage und Ausmaß der dem Auftragnehmer für die Ausführung seiner Leistungen zur Benutzung oder Mitbenutzung überlassenen Flächen und Räume und damit die zur Verfügung stehenden Flächen für die Baustelleneinrichtung gehen aus der beigefügten Baustelleneinrichtungsplanung (Übersichtsplan Baufeld Pl.-Nr. 621 als Teil der Anlagen) hervor.Auf dem Baugelände sind nur begrenzt Lagerflächen vorhanden.Aufenthalts- und Lagerräume können durch den AG nicht zur Verfügung gestellt werden.Die Aufstellung von Lagerräumen und/oder Wohncontainern ist nicht zulässig.

1.5 Art und Umfang des Schutzes von Bäumen, Pflanzenbeständen, Vegetationsflächen, Verkehrsflächen, Bauteilen, Bauwerken, Grenzsteinen und dergleichen im Bereich der Baustelle
Die außerhalb der Baustellenabgrenzung (Bauzaun) vorhandenen Grün-, Strauch- und Pflanzflächen dürfen durch die Baustelle und die AN in keiner Weise genutzt oder beeinträchtigt werden. Aus diesem Grund dürfen auch keinerlei Flächen außerhalb der befestigten Wege befahren werden. Generell gilt, dass nur Flächen innerhalb des Bauzauns genutzt werden dürfen, z.B. für Lagerung - und auch hier nur nach Abstimmung mit örtlicher Bauleitung.
1.6 Gemäß der Baustellenverordnung getroffene Maßnahmen.
Sicherheits- und Gesundheitsschutz:
Für die Baustelle wurde durch den Bauherren ein Sicherheits- und Gesundheitsschutzkoordinator nach BaustellV bestellt. Er wird die Baustelle in regelmäßigen Abständen begehen und auf die Einhaltung der Arbeitsschutzbestimmungen achten. Den Anweisungen und Auflagen zur Abstellung von Mängeln ist unverzüglich Folge zu leisten. Arbeitsverfahren, Schutzmaßnahmen etc. sind mit dem SiGeKo eigenständig abzustimmen. Jeder Unfall ist dem SiGeKo umgehend schriftlich und vorab telefonisch zu melden. Die auf der Baustelle anwesenden Firmen haben untereinander einen Koordinator nach Unfallverhütungsvorschrift BGV A1 zu bestimmen, sofern eine Abstimmung bei gegenseitiger Gefährdung gegeben ist. Dieser VBG-Koordinator ist dem SiGeKo zu benennen und hat sich mit diesem abzustimmen. Gemäß BaustellV wird ein Sicherheits- und Gesundheitsschutzplan (SiGE-Plan) erstellt und auf der Baustelle angebracht. Die Regelungen des SiGe-Plans sind durch alle Beteiligten einzuhalten. Die Einweisung der Firmen in den SiGe-Plan erfolgt durch den SiGeKo. sämtliche Schutz- und Sicherungsmaßnahmen sind einzuhalten bzw. durchzuführen. Entsprechend notwendige Erste-Hilfe-Einrichtungen sind inkl. entsprechend erforderlichen Wartungen und Reparaturen vorzuhalten. Der Auftragnehmer verpflichtet sich vor Beginn der Bauarbeiten dem AG und dem SiGeKo folgende Unterlagen zur Verfügung zu stellen:
- Baustelleneinrichtungsplan
- Gefährdungsbeurteilung gem. §5/§6 Arbeitsschutzgesetzes (ArbSchG)
- Unterweisungsnachweis der Beschäftigten
- Angabe des Namens der Sicherheitsfachkraft
- Angabe der Namen der Sicherheitsbeauftragten
- Angabe der Namen der Ersthelfer
- Gefahrstoffliste mit Mengenangaben, sofern erforderlich

1.7 Besondere Anordnungen, Vorschriften und Maßnahmen der Eigentümer (oder anderer Weisungsberechtigten) von Leitungen, Kabeln, Dränen, Kanälen, Straßen, Wegen, Gewässern, Gleisen, Zäunen und dergleichen im Bereich der Baustelle
- Bauzaun und Bautüren:
An den Toren des Bauzauns sind Zahlenschlösser angebracht. Jeder AN erhält den Zugangscode Beim Verlassen der Baustelle sind die Tore und Türen vom AN ordnungsgemäß zu verschließen.
Die Lage des Bauzaunes darf nicht eigenmächtig ohne Abstimmung mit der örtlichen Objektüberwachung verändert werden.
- Für die gesamte Bauzeit hat der AN einen Bauleiter zu benennen.
Die Kommunikation zwischen den Projektbeteiligten und auf der Baustelle erfolgt in deutscher Sprache.
- Baustellenzufahrt:
Die Zufahrt von der Primus-Truber-Straße zum Baufeld erfolgt über eine
bestehende Tiefgarage, das zulässige Gesamtgewicht für die Überfahrung der
TG ist auf max. 60t beschränkt.

2. Angaben zur Ausführung
2.1 Besondere Erschwernisse während der Ausführung, z. B. Arbeiten in Räumen, in denen der Betrieb weiterläuft, Arbeiten im Bereich von Verkehrswegen oder bei außergewöhnlichen äußeren Einflüssen siehe allgemeine ZTV 01 und die allgemeine Bau- und Ablaufbeschreibung (Dokument 01.02) in der Anlage.

2.2 Besondere Anforderungen an die Baustelleneinrichtung und Entsorgungseinrichtungen
Siehe Angaben unter Punkt 1.3 und 1.4 sowie ZTV 01 und die allgemeine Bau- und Ablaufbeschreibung (Dokument 1.02) in der Anlage.
Bis spätestens 2 Wochen vor Ausführungsbeginn hat der AN seine Baustellenrichtung mit der Bauleitung abzustimmen und einen BE-Plan zusammen mit dem Bauzeitenplan vorzulegen.
Darüber hinaus ist zu berücksichtigen:
- eingeschränkte Baustellenzufahrt über die best. Tiefgarage mit einer
  Gesamtgewichtsbeschränkung auf max. 60t.
- beschränkte Breite der möglichen Zufahrtswege in den östlichen Bereich des
  Baufeldes,
- der Fußweg an der Steinlach östlich des Baufeldes ist nicht befahrbar
  (Baumschutz),
- bei allen eingesetzten Hebegeräten ist der Arbeitsbereich auf das Baufeld zu
  begrenzen.

2.3 Besondere Anforderungen an das Auf- und Abbauen sowie Vorhalten von Gerüsten
Neben den bauseitigen Fassadengerüsten notwendige Gerüste für die Erbringung der eigenen Leistungen sind gem. Vorgaben in den Positionen vom AN zu stellen, vorzuhalten und nach Nutzungsende abzubauen.

2.4 Mitbenutzung fremder Gerüste, Hebezeuge, Aufzüge, Aufenthalts- und Lagerräume, Einrichtungen und dergleichen durch den Auftragnehmer.
Der AG errichtet im Rahmen der Baustelleneinrichtung zentrale Sanitärcontaineranlagen sowie ein Außen- Arbeits-/ Schutzgerüst.

2.5 Art und Umfang der vom Auftraggeber verlangten Eignungs- und Gütenachweise
Für alle eingesetzten Bauteile und Materialien sind dem AG auf Verlangen entsprechende Eignungs- und Gütenachweise vorzulegen.

2.6 Arbeiten anderer Unternehmer auf der Baustelle
Es werden zeitgleich die Arbeiten verschiedener Gewerke auf der Baustelle stattfinden. Daraus resultierende Arbeitsunterbrechungen sowie Ortswechsel innerhalb der Baustelle, bedingt durch paralleles Arbeiten mit anderen Gewerken, gelten als Nebenleistung, sofern nicht das hierbei allgemein übliche Maß überschritten wird.

2.7 Besprechungen und Koordination
Wöchentlich ﬁndet mit der örtlichen Bauleitung eine Routinebesprechnung (Jour-Fixe) statt. Alle Fachbauleiter und die im jeweiligen Zeitraum am Bau tätigen Firmen sind mit einem schriftlich benannten Firmenvertreter (Bauleiter / Obermonteur) zur Teilnahme an den Koordinationsgesprächen verpﬂichtet.
Die Teilnahme an den Jour-Fixe gilt als Nebenleistung.
Auf der Baustelle muss ständig mindestens 1 deutschsprachiger Fachbauleiter anwesend sein.

## V 03 Anlagenverzeichnis / allg. Bau- und Ablaufbeschreibung
Anlagenverzeichnis
Die dem Leistungsverzeichnis beiliegenden Unterlagen
sind dem Anlagenverzeichnis (Dokument 1.01) zu entnehmen.

Allgemeine Bau- / Ablaufbeschreibung
Die allg. Bau- und Ablaufbeschreibung liegt den Unterlagen in der Anlage bei
(Dokument 1.02).

## ZTV 04 N!BBW Planungswerkzeug
ALLGEMEINE "ZUSÄTZLICHE TECHNISCHE VERTRAGSBEDINGUNGEN"
ZUR AUSFÜHRUNG EINES "NACHHALTIGEN" GEBÄUDES
-------------------------------------------------------------------------------------------------------

VORGABEN NACHHALTIGES BAUEN „N!BBW“
Die folgenden Vorgaben zum "nachhaltigen Bauen" sind vom Auftragnehmer zwingend einzuhalten und umzusetzen.

1. Das Bauvorhaben wird als nachhaltiges Gebäude geplant und ausgeführt. Für den Bauherren sind daher die Umweltverträglichkeit der Bauprodukte, die Qualität der Ausführung, der Verzicht auf Schadstoffe sowie die Minimierung von Umweltbelastungen durch die Baustelle besonders wichtig. Der Bauherr beansprucht Fördermittel des Landes, die an die Nachhaltigkeitskriterien "Nachhaltiges Bauen in Baden-Württemberg" (N!BBW) gebunden sind und entsprechende Nachweise erfordern. Diese beinhalten vor allem eine Überprüfung der eingesetzten Bauprodukte sowie umfangreiche Messungen zur Schadstoffbelastung. Die in der Planung definierten Vorgaben und Einschränkungen zu Baustoffen und Bauprodukten sind in den Positionstexten enthalten und zwingend einzuhalten. Dazu sind entsprechend Festlegung Deklaration der Baustoffe und Bauprodukte vom AN zu benennen (Hersteller, Fabrikat, Typ etc.).
Der Bieter ist aufgefordert, möglichst umweltfreundliche und schadstoffarme Baustoffe und Bauprodukte einzusetzen. Die Bauprodukte und -materialien sollen so gewählt werden, dass Dauerhaftigkeit, Instandhaltungsfreundlichkeit, Rückbaufähigkeit und Reinigungsfreundlichkeit gewährleistet werden. Eine gegenseitige Verträglichkeit aller zum Einsatz kommenden Materialien ist zu gewährleisten.

2. Mit Angebotsabgabe verpflichtet sich der Auftragnehmer, dass alle eingesetzten Produkte den in

 Nachhaltigkeitskriterium 09 (NAKR 09  V2023):
 Gesundheits- und umweltverträgliche Baustoffe Tabelle 1:
 Anforderungen an neu eingebaute Bauprodukte

formulierten Mindestanforderungen erfüllen.
- NAKR 09  Tabelle 1 ist dem Leistungsverzeichnis als Anlage
  (Dokument Nr. 01.03) beigefügt.
- Die vom Ministerium für Landesentwicklung formulierten Nachhaltigkeitskriterien
  sind online unter https: //2023.nbbw.de einsehbar.

Die entsprechenden Nachweise (Sicherheitsdatenblätter oder Herstellererklärungen) sind dem AG mindestens 30 Tage vor Einbau unaufgefordert der Bauleitung vorzulegen.
Die Einhaltung der Anforderungen und Übereinstimmung mit dem vor Ort verbauten Material ist vom AN schriftlich zu bestätigen und wird von der Bauleitung stichprobenartig überprüft.
Bei Unklarheiten über den Einsatz eines Produktes ist unbedingt vor dem Einbau Rücksprache mit dem AG / Zertifizierer zu halten.
Werden die Anforderungen der Nachhaltigkeit nicht nachgewiesen, sind diese Produkte auf eigene Kosten vollständig zu entfernen und auszutauschen.

3. Es dürfen nur Holzprodukte eingebaut werden, deren Holzrohstoffe aus legalem Einschlag stammen. Die Lieferkette vom einschlagenden bis zum einbauenden Unternehmer muss die Anforderungen der EU- Holzhandelsverordnung (EUTR) erfüllen.
Die Erfüllung der Anforderungen kann auf folgende Weisen gewährleistet werden:
- Nachweis einer Zertifizierung gemäß FSC (Forest Stewardship Council) oder
  PEFC (Programme for Endorsement of Forest Certification Schemes), jeweils in
  Verbindung mit produktbezogenen CoC-Zertifikaten (Chain of Custody) von
  einer akkreditierten Zertifizierungsstelle zum Nachweis der Lieferkette. Die
  Zertifizierung muss dabei sämtliche Anforderungen der EU-Holzhandelsver-
  ordnung abdecken.
- Gleichartige Standards anderer Organisationen sind ebenfalls möglich.
- Verwendung von Holzprodukten mit FLEGT-Genehmigungen (Forest Law
  Enforcement, Governance and Trade) oder CITES-Genehmigungen (Convention
  on International Trade in Endangered Species of Wild Fauna and Flora) im Sinne
  der EU-Holzhandelsverordnung.
- Verwendung von Holzprodukten, bei denen die Marktteilnehmer eigene
  Sorgfaltspflichtregelungen und die Händler eigene Regelungen zur
  Rückverfolgbarkeit gemäß EU-Holzhandelsverordnung anwenden.
  - Anmerkung: Die Bedeutung der Begriffe „Marktteilnehmer“, „Händler“,
  „Sorgfaltspflichtregelungen“ und „Rückverfolgbarkeit“ ist in der
  EU-Holzhandelsverordnung festgelegt.
- Die Verwendung von kieferhaltigen Holzwerkstoffen ist aufgrund des hohen
  Anteils Terpene zu vermeiden.

4. Es wird darauf hingewiesen, dass sich der Auftraggeber vorbehält, während des Bauprozesses und nach Abschluss der Baumaßnahme Messungen zur Qualitätskontrolle durchzuführen. Werden die geforderten Ergebnisse nicht erreicht, hat der Auftragnehmer Maßnahmen zu ergreifen, die zur Einhaltung der geforderten Ergebnisse führen.
Messungen zur Qualitätskontrolle:
- Blower Door Messung
- Luftschallschutz Messung
- Trittschall Messung
- Messung Nachhallzeit
- Messung Thermografie
- Schadstoff- Messung zur Innenraumhygiene
- Messung Lärmschutz auf der Baustelle
- Messung staubarme Baustelle und Bodenschutz.

## ZTV 05 ZTV Innentüren (Holz, Stahlblech)
ZUSÄTZLICHE TECHNISCHE VERTRAGSBEDINGUNGEN ZUR LIEFERUNG UND MONTAGE VON HOLZTÜREN, GLASWÄNDEN, STAHLBLECHTÜREN, TRENNWÄNDEN ETC.

1. GELTUNGSBEREICH UND AUSFÜHRUNGSGRUNDLAGE
Der sachliche Geltungsbereich ergibt sich aus ATV /
- DIN 18355  Tischlerarbeiten
- DIN 18360  Metallbauarbeiten, Schlosserarbeiten
- DIN 18357  Beschlagarbeiten
- DIN 18361  Verglasungsarbeiten.

Ferner gelten folgende Normen und Richtlinien:
DIN 4103 Nichttragende Innere Trennwände
DIN 4109 Schallschutz im Hochbau
DIN EN 14220  Holz und Holzwerkstoffe in Außenfenstern, Außentüren
  und Außentürzargen - Anforderungen und Spezifikationen
DIN 18540  Abdichten von Außenwandfugen im Hochbau mit
  Fugendichtstoffen
DIN 18545-1  Abdichten von Verglasungen mit Dichtstoffen;
  Anforderungen an Glasfalze
DIN EN 179  Schlösser und Baubeschläge; Notausgangsverschlüsse mit
  Drücker oder Stoßplatte
DIN EN 1125  Schlösser und Baubeschläge; Panikverschlüsse mit
  horizontaler Betätigungsstange
DIN EN 1158  Schlösser und Baubeschläge; Schließfolgeregler
DIN EN 1935  Baubeschläge - Einachsige Tür- und Fensterbänder -
  Anforderungen und Prüfverfahren
DIN EN 12365-1 Baubeschläge - Dichtungen und Dichtungsprofile für
  Fenster, Türen und andere Abschlüsse sowie vorgehängte
  Fassaden
DIN 18273  Baubeschläge - Türdrückergarnituren für Feuerschutztüren
  und Rauchschutztüren - Begriffe, Maße, Anforderungen und
  Prüfungen
DIN EN 12051  Baubeschläge; Tür- und Fensterriegel
DIN EN 1192  Türen - Klassifizierung der Festigkeitsanforderungen
DIN EN 1522  Fenster, Türen, Abschlüsse; Durchschusshemmung
DIN EN 12207  Fenster und Türen; Luftdurchlässigkeit; Klassifizierung
DIN EN 12208  Fenster und Türen; Schlagregendichtheit - Klassifizierung
DIN EN 12210  Fenster und Türen; Widerstandsfähigkeit bei Windlast
DIN 18095-1  Türen; Rauchschutztüren; Begriffe und Anforderungen
DIN 18111  Türzargen - Stahlzargen
DIN 68706-2  Innentüren aus Holz und Holzwerkstoffen
  - Teil 2: Türzargen; Begriffe, Maße, Einbau
DIN EN 927  Beschichtungsstoffe und Beschichtungssysteme für Holz im
  Außenbereich
DIN 18201  Maßtoleranzen im Bauwesen
DIN 50975/76  Korrosionsschutz, Zinküberzüge und Feuerverzinkung

Für die Ausführung der Holztüren und Holz-Glaswände sind ergänzend zu den DIN- Bestimmungen auch die Richtlinien des Instituts für Fenstertechnik e. V. (ift) in Rosenheim anzuwenden. Bei Widersprüchen haben diese Richtlinien Vorrang
vor den DIN- Vorschriften. Außerdem sind die Angaben des Verbands der Fenster- und Fassadenhersteller e. V. (VFF) zu beachten, der Leitfaden zur Montage von Fenstern und Türen des Instituts des Glaserhandwerks sowie das EGH Holzbau Handbuch.

Güteschutz:
- RAL-RG 426 T I  Innentüren aus Holz und Holzwerkstoffen
        - Teil I:  Türblätter aus Holz und Holzwerkstoffen
        - Gütesicherung
- RAL-RG 426 T II  Innentüren aus Holz und Holzwerkstoffen
        - Teil II:  Türzargen aus Holz und Holzwerkstoffen
        - Gütesicherung
RAL-RG 426 T III  Innentüren aus Holz und Holzwerkstoffen
        - Teil III:  Feucht- und Nassraumtüren - Gütesicherung

2. AUSFÜHRUNG

2.1. Ausführungsunterlagen / Werk- und Montageplanung / örtl. Gegenheiten
  Anhand der Planungsunterlagen und sonstiger Vorgaben (Funktionsvorgaben,
  Gestaltungsfestlegungen etc.) hat der Auftragnehmer nach Auftragserteilung
  die gesamte Leistung durchzuarbeiten und sämtliche Werkstatt-, Montage- und
  Ausführungszeichnungen zu erstellen. Diese Unterlagen haben alle Angaben
  zu enthalten, die zur fachtechnischen Prüfung und zur Beurteilung der
  Übereinstimmung mit LVZ und Projekt erforderlich sind. Insbesondere gilt
  dieses für alle wesentlichen Details der Tür- und Glaswandkonstruktionen und
  sämtliche Anschlüsse zum Baukörper, die exakt darzustellen sind.
  Anfertigung objektbezogener Kabelzugpläne für sämtliche zusätzlichen
  Türausstattungskomponenten und deren Bedienelemente. In den
  Kabelzugsplänen sind die örtlichen Gegebenheiten zu berücksichtigen und
  darzustellen.
  Die in der Werk- und Montageplanung dargestellten Elemente müssen die
  Positionsnummern beinhalten. Ggf. vom AN vorgesehen Abweichungen von
  den Vorgaben des Leistungsverzeichnisses müssen imn der Werk- und
  Montageplanung deutlich gekennzeichnet sein. Für Abweichungen von den
  vertraglichen Vereinbarungen hat der AN vor Vorlage der Werk- und
  Montageplanung die Zustimmung des AG einzuholen.
  Es ist die Verpflichtung des Auftragnehmers, alle Unterlagen rechtzeitig zur
  Prüfung einzureichen und nicht Aufgabe der Planer, diese Unterlagen
  anzufordern. Die Berücksichtigung einer angemessenen Prüffrist (mind. 10 AT)
  je Prüflauf ist der Terminplanung des AN zugrundzulegen.
  Die Werk- und Montageplanung ist den Planern im PDF - Dateiformat zur
  Prüfung vorzulegen.
  Die Prüfung umfasst:
    - Übereinstimmung mit den Ausführungsplänen der Objektplanung und
  Planbeiträgen Dritter sowie Vorgaben zu Gestaltung und Funktionen
    - Einhaltung der Geometrie, Funktion und Qualität
    - Einhaltung der technischen Regeln und Normen
    - Übereinstimmung mit der Baugenehmigung und sonstigen Auflagen
    - Übereinstimmung mit den vertraglich vereinbarten Leistungspflichten
    - Einhaltung (Einhaltbarkeit) der Termine und Kostenziele
  Korrekturen des Architekten sind in die Pläne einzuarbeiten.
  Die finale Fassung der Werk- und Monatgeplanung ist sowohl im PDF-
  Dateiformat als auch 2-fach in Papierform zu übergeben. Sämtliche korrigierten
  Papierpläne bleiben zur Dokumentation Eigentum des AG.
  Erst nach abgeschlossener Prüfung der Werk- und Montageplanung durch die
  Planer darf die Ausführung der betreffenden Teile aufgenommen werden.
  Vor Beginn der einzelnen Arbeitsabschnitte sind sämtliche Planmaße vom
  Auftragnehmer verantwortlich zu prüfen und Fehler und Mängel richtigzustellen. Massketten sind am Bau voll auszumessen. Von dritter Seite
  genommene Gebäudeabsteckungen, Höhenangaben u. ä. sind verbindlich
  nachzuprüfen.
  Die im Leistungsverzeichnis angegebenen Maße und Öffnungen sind
  Baurichtmaße, Höhenangaben für Türen beziehen sich OK. FFB, wenn
  die Position nicht anderes aussagt.
  Die Anschlagrichtunge der Türelemente werden im LVZ nicht differnziert
  ausgewiesen. Grundsätzlich gilt DIN L oder R nach Plan.
  Der Auftragnehmer hat sich vor Beginn der Arbeiten von der einwandfreien
  Beschaffenheit der Unterkonstruktion zu überzeugen. Etwaige Beanstandungen
  sind umgehend schriftlich der Bauleitung zu melden.
  Spätere Beanstandungen werden nicht anerkannt.

2.2. Türlisten
  Unmittelbar nach Auftragsvergabe hat der Auftragnehmer anhand des
  Leistungsverzeichnisses, der Baubeschreibung und der Planung eine
  vollständige Türliste aufzustellen, aus der sich sämtliche Türmerkmale,
  Türgrößen etc. eindeutig ergeben. Die Türen sind darin den in der Planung
  vorgegebenen Raumnummern zuzuorden.
  Ebenso hat die Türliste alle erf. Angaben für die Lieferung und Bestellung der
  Schließzylinder zu enthalten (Zylinderlängen u. Teilungen etc.).
  Die Türliste ist den Planern rechtzeitig zur Prüfung vorzulegen.
  Mit Vorlage der Türliste sind die verbindlichen Liefertermine des Türherstellers
  vorzulegen.

2.3. Bauteile wie Blendrahmen, Futter und dergl. sind fluchtgerecht und
  winkelrecht und in der vorgeschriebenen Höhenlage einzusetzen und zu
  befestigen. Erforderliche Abdichtungen müssen möglich sein.
  Bekleidungen und Verleistungen sind an den Ecken mit Gehrungsschnitt
  zu stoßen.

2.4. Aushängbare Bauteile und ihre Rahmen sind an unauffälliger Stelle als
  zusammengehörig dauerhaft zu bezeichnen. Die Bezeichnung muß auch
  noch nach dem Anstrich sichtbar sein.

2.5. Der Auftragnehmer auf Verlangen des AG rechtzeitig vor Beginn der Arbeiten
  bzw. Bestellung der einzelnen Bauteile Muster aller zur Anwendung
  kommenden Profile, Beschläge, Oberflächen u.ä. kostenlos vorzulegen.

2.6. Holzteile, die für Lackierung vorgesehen sind, müssen entsprechend
  vorbehandelt (z.B. Ausbrennen von Harzgallen, fein schleifen u.ä.) sowie
  grundiert werden.

2.7. Für Arbeiten mit sichtbar bleibender Holzstruktur darf nur gleichfarbiges und
  nahezu astfreies Holz ohne Harzgallen verwendet und nur in Faserrichtung
  geschliffen werden.

2.8. Sämtliche sichtbar bleibenden Beschlagteile sind aus nicht rostendem
  Material, vernickelt, verchromt, Leichtmetall eloxiert oder Edelstahl zu wählen.

2.9. Nacharbeiten, wie Gangbarmachen von Beschlägen, oder Nacharbeiten
  von Türelementen wie z. B. das passgenaue Abländen von Türblättern,
  sofern dieses durch die Maßtoleranzen am Hochbau erforderlich wird,
  sind mit den Einheitspreisen zu erfassen und werden nicht gesondert
  vergütet.

2.10. Für alle Feuerschutz-, Rauchschutz- und Schallschutzelmente hat der
  AN die gültige Zulassung mit den Einbauvorgaben vorzulegen.
  Weiter sind die Prüfzeugnisse für diese Elemente auf Verlangen vorzulegen.
  Aus diesen Unterlagen müssen sämtliche Anforderungen an die umgebenden
  Bauteile (z.B. Unterkonstruktionen in Montagewänden etc.) eindeutig
  hervorgehen. Der AN hat sich vor Montage davon zu überzeugen, daß die
  Unterkonstruktionen den Forderungen der jeweils geltenden Zulassung
  entsprechen. Der Einbau dieser Elemente hat grundsätzlich entspr. der
  Zulassung und den Herstellervorschriften zu erfolgen.

2.11. Schallschutzelemente
  Bei sämtlichen Schallschutzelementen ist die Konstruktion so auszulegen,
  daß der geforderte Laborwert Rw'P nach DIN 52210 des Elementes in
  eingebautem Zustand dauerhaft um nicht mehr als 5dB unterschritten wird.

2.12. Baukörperanschlüsse
  Die Anschlüsse an den Baukörper müssen den bauphysikalischen
  Anforderungen an Wärme-, Feuchte- und Schallschutz und der zu
  erwartenden Fugenbewegungen sowie den jeweiligen Zulassungen bei
  Feuer-, Rauch- und Schallschutzelementen entsprechen.

2.13. Lagerung
  Nach dem Einbau der Zargen sind die Türblätter der Innentüren verpackt
  beim Auftragnehmer zwischenzulagern. Die Endmontage erfolgt nach
  Abschluss anderer Arbeiten in Abstimmung mit der Bauleitung.

2.14. Sonstiges Ausführung
    - Türen mit Glasfüllungen und sonstige verglaste Elemente sind mit einem
  deutlich sichtbaren Klebestreifen zu versehen.
    - Sofern die Position nicht den Einsatz von Ersatzgarnituren bis zum
  Nutzungsbeginn verlangt, sind eloxierte oder polierte Beschläge während
  der Bauzeit abzukleben und zu schützen, einschl. späterer Entfernung
  der Schutzmaßnahmen nach Aufforderung.
    - Malerarbeiten dürfen durch montierte Beschläge nicht erschwert werden.
  Die Beschläge sind, soweit technisch möglich, erst nach Abschluss der
  Malerarbeiten einzubauen.
    - Die Verwendung von Beschlagteilen verschiedener Hersteller in einem
  Bauteil ist nicht zugelassen. Ausgenommen hiervon sind die
  Öffnungsgarnituren (Drücker, Oliven).
    - Einstandsschienen bei Stahlzargen sind nach der Montage abzutrennen.

3. ALLGEMEINES
    1. Mit den im LV enthaltenen Angaben über Bauart, Bauteil, Baustoff und
  Abmessungen gelten auch der Herstellungsvorgang und -ablauf bis zur
  fertigen Leistung, unter Zugrundelegung der anerkannten Regeln der Technik
  und der Ausführungsbestimmungen der DIN-Norm, als beschrieben, d.h. bei
  der jeweiligen Position die Lieferung und Montage bis zur fertigen Arbeit,
  sofern nicht ausdrücklich anders beschrieben.

    2. Für die angebotenen Leistungen übernimmt der AN die Verpflichtung der
  Vollständigkeit.
  Dies betrifft auch evtl.Erschwerniszulagen, sowie
       - Kleinteile wie: Dübel, Konsolen, Futterstücke, Schrauben, Anker,
  Dichtungsmittel, Schutzanstriche, Verpackungen usw.
       - kleinere Mauer-, Stemm- und Spitzarbeiten.
  sind in die Einheitspreise einzukalkulieren.

  Der Auftragnehmer hat dafür Sorge zu tragen, dass während der Ausführung
  seiner Leistungen immer mindestens ein fließend deutsch sprechender
  Mitarbeiter seiner Firma auf der Baustelle anwesend ist.

## 027.1 Innentüren (Holz, Stahlblech)
Datum: 05.10.2026

### Bereich 01 Innentüren (Holz, Stahlblech)

#### Titel 01.01 Baustelleneinrichtung, Planungsleistungen, Muster etc.

*Hinweis: Hinweis Baustellenbesichtigung*
Dier Baustelle kann nach vorheriger Terminvereinbarung unter
hausmeister.walter-erbe@tuebingen.de
besichtigt werden.
In der Terminanfrage ist der Betreff
"Besichtigung 1.BA - WES"
anzugeben.

**01.01.0002 Baufristenplan**
*** Pauschalposition
Der Auftragnehmer hat einen Baufristenplan über seine
vertraglichen Leistungen zu erstellen, anhand dessen die
Einhaltung der Vertragsfristen nachgewiesen und überwacht
werden kann. Die Vertragsfristen ergeben sich aus den Besonderen Vertragsbedingungen (BVB).
Die Festlegungen des Auftraggebers, z.B. zur baufachlichen
oder terminlichen Koordinierung mit den übrigen Leistungsbereichen sind zu berücksichtigen.
Der Plan ist dem Auftraggeber spätestens 2 Wochen nach Auftragserteilung zu übergeben und hat die im Bauzeitenplan aufgeführten Einzelfristen zu berücksichtigen.
Der Baufristenplan hat die mit den Planern vorab abgestimmten Termine zur Vorlage der Werkstatt- und  Montageplanung mit Prüffristen etc. darzustellen.
- Der Plan ist entsprechend dem Baufortschritt fortzuschreiben und nach Aufforderung durch den Auftraggeber
  überarbeitet zu übergeben.
  Bei Änderungen der Vertragsfristen oder bei erheblichen
  Abweichungen von sonstigen Festlegungen ist der Plan
  durch den Auftragnehmer unverzüglich zu überarbeiten.
Menge: 1,000 Psch

**01.01.0010 Einrichten der Baustelle**
*** Pauschalposition
Einrichten der Baustelle

Enthalten sind alle bau- und sicherungstechnischen
Maßnahmen, die nach dem Stand der heutigen Technik
und den Sicherheitsvorschriften der Berufsgenossenschaften sowie nach den örtlichen Verhältnissen zur
Baudurchführung erforderlich sind, einschl. Anfuhr,
Abladen, Aufbauen u. Vorhaltung und Unterhaltung aller
für die planmäßige Durchführung der Arbeiten notwendigen Baugerätschaften und Einrichtungen u.a..

Für die Baustelle stehen die in Übersichtsplan „Baufeld“ (Plan-Nr. 621) in der Anlage dargestellten Flächen zur Verfügung.
Alle für die eigenen Arbeiten darüber hinaus erforderlichen Flächen außerhalb des dargestellten Baufeldes sind Sache des AN und werden dem AN nicht auf dem Baufeld zur Verfügung gestellt.

Baustelleneinrichtungsplan:
Die Baustelle ist durch den AN für seine Leistungen im
Einvernehmen mit dem Auftraggeber einzurichten.
Dazu ist vom AN ein Baustelleneinrichtungsplan der
Bauleitung spätestens 2 Wochen nach Auftragserteilung zur Genehmigung vorzulegen, der vom AN mit dem SiGeKo
abzustimmen ist.
Diese Leistung ist in der Position "Einrichten der Baustelle"  enthalten.

Enthalten sind in der Baustelleneinrichtung:

- Umweltschutz:
Die einschlägigen Bestimmungen sowie die des Amtes für
öffentliche Ordnung sind einzuhalten.
Die sich aus dem "N!BBW Planungswerkszeug" ergebenden Vorgaben (insb. NAKR 09  Tabelle 1) sind zu beachten.
Die Tabelle ist Leistungsverzeichnis als Anlage
(Dokument Nr. 01.03) beigefügt.

- Schutz der Bauteile:
gegen mechanische Beschädigung und Verschmutzung durch die eigenen Arbeiten.

- Bauwasser und Baustrom:
sind für sämtliche eigenen Leistungen zu installieren und über die Dauer der eigenen Arbeiten vorzuhalten.
Dafür werden bauseitige folgende Anschlüsse zur Verfügung gestellt:
Baustrom: Hauptverteiler außerhalb des Bestandsgebäudes an den in Lageplan Pl.-Nr. 621
 (Anlage) gekennzeichneten Stellen
 westlich und östlich des Gebäudes.
 Ausführung:
 Baustrom-Anschlußverteiler-Schrank nach
 VDE 0612 + VDE 0100, DIN 43868, mit
 Zählerplatz DIN 43870, Verteilerfeld
 Schutzarten: Verteilerschrank IP 43
 Meßeinrichtung: IP 54
 Anschlußwert: max. 40 kW
 Anschlußsicherung: 125A/NH00
 FI-Schutzschalter: 63/0,03A
 Einbauten: min. 2 CEE-Stkd. 16A
  min. 1 CEE-Stkd. 32A
  min. 3 Schuko-Stkd. 16A
  Sämtliche darüber hinaus erforderlichen
  Unterverteilerschränke mit Zuleitungen
 etc. sind vom AN herzustellen und
 Bestandteil der BE des AN.

Bauwasser Anschluss außerhalb des Bestandsgebäudes an der im Lageplan Pl.-Nr. 621
 (Anlage) gekennzeichneten Stelle.
 Wasseranschluss DN 20 (3/4“),
 Entnahmemenge bis ca. 0,3 l/s
 Sämtliche darüber hinaus erforderlichen
 Unterverteilungen mit Zuleitungen etc.
 sind vom AN herzustellen und Bestandteil
 der BE des AN.

- Abwasser:
Es steht im Bereich des Baufeldes (siehe Plan 621 in der Anlage) kein Abwasser - Grundleitungsanschluss zur Verfügung. Anfallendes Schmutzwasser ist über die vorh. Hofabläufe im Bereich des Baufeldes abzuleiten. Sämtliche ggf. darüber hinaus erforderlichen Abwasseranschlüsse
mit Zuleitungen etc. snd vom AN herzustellen und Bestandteil
der BE des AN.

- Telefonanschlüsse:
Auf dem Gelände stehen keine Telefonanschlüsse zur Verfügung. Auf der Baustelle sind daher Telefonverbindungen nur über das Mobilnetz möglich. Der AN hat sich Fernsprechmöglichkeiten für seine Zwecke selbst zu  organisieren und die Kosten einzukalkulieren.
Der Einsatz von Funksprechgeräten muss vom Auftraggeber genehmigt werden.

- Abschrankungen, Warnschilder und Bautafel:
Entsprechend DIN 18299 Nr. 4.1.4 sind die vorgeschriebenen Schutz- und Sicherheitsmaßnahmen nach den staatlichen und berufsgenossenschatlichen Regelwerken Nebenleistung und in den Kosten der BE enthalten.
Dieses umfasst z.B. auch den Seitenschutz nach BGI 807 an Treppen, Fassadenöffnungen, Öffnungen in Aufzugsschächten etc. einschl. Vorhaltung bis zur Beendigung der eigenen Leistungen.
Für die Einhaltung sämtlicher Sicherheitsvorschriften ist der Auftragnehmer vollumfänglich  verantwortlich.

Baustelle komplett einrichten und nach Aufforderung durch die Bauleitung räumen ggf. auch in Abschnitten räumen.

Vergütung: Anteilig entsprechend dem Wert der erbrachten
  Bauleistungen.
Menge: 1,000 Psch

**01.01.0020 Erstellen Werkstatt- und Montageplanung, Türliste**
*** Pauschalposition
Erstellen der Werkstatt- und Montageplanung für alle der nachfolgend im gesamten Leistungsverzeichnis beschriebenen Bauteile sowie deren Baukörperanschlüsse
- Innentürelemente (Holz- und Stahlblechtüren)
- Fenster- und Glaswände "Aufstockung"
einschl. der Kabelzugspläne für alle zus. Türausstattungen und deren Bedien- ujnd Ansteuerungselemente entsprechenden den Vorgaben in ZTV 05 (Nr. 2.1.)
sowie Erstellen der Türliste entsprechend der Vorgaben in
ZTV 05 (Nr. 2.2.).

- Die Werk- und Montageplanung ist in Übersichtsplänen
  M 1:50, sowie Details für alle Ausbildungen und Anschlüsse
  im Maßstab 1:5 bis 1:2 vollständig vermaßt und beschriftet
  zu erstellen.
  Aus den Zeichnungen müssen Konstruktion, Maße,
  Bauanschlüsse, Befestigung und Lage der Bodendichtungen
  sowie bei Feuerschutz-, Rauchschutz- und Schallschutzelementen die Übereinstimmung mit den jeweiligen
  Zulassungen erkennbar sein.
  Allgemeine Systemdarstellungen von Herstellern sind nicht
  zulässig.

- Erstellung und Übergabe der Produktblätter
  und Verwendbarkeitsnachweise über die Zulassung der
  aller eingesetzten Baustoffe, Bauprodukte und Bauarten
  unter Berücksichtigung der Vorgaben zum nachhaltigen
  Bauen N!BBW (ZTV 04). Diese sind dem Auftraggeber
  rechtzeitig vor Produktionsbeginn zur Einsicht vorzulegen.

- Übergabe der Zulassungen und Prüfberichte für alle
  Feuerschutz-, Rauchschutz- und Schallschutzelemente.

- Ergänzende Detailnachweise von untergeordneten
  Verbindungsmitteln und die Anpassung einzelner Details an
  Sondersituationen in Analogie zu den übergebenen
  Leitetails sowie die Schnittstellendarstellung zu anderen
  Gewerken wie z.B. Abdichtungsarbeiten, Vorhangfassaden,
  WDVS etc..

Die Leitdetails des AG dienen als Grundlage der Werkstattplanung und stellen eine mögliche, funktionierende Lösung der jeweiligen Situation dar. Sollte bei der Ausführung von der in den Leitdetails angegebenen Geometrie, Materialität, Verbindungsmittelart oder dem Produkt abgewichen werden, ist die ausreichende Tragfähigkeit und Gebrauchstauglichkeit unter Berücksichtigung etwaiger Folgegewerke durch den Auftragnehmer nachzuweisen.

Im Falle fehlender oder nicht ausreichender Vorgaben sind diese im Zuge der Ausführungsplanung mit dem Architekten
abzustimmen.

Die übersichtliche, prüffähige und genehmigungsfähige Werkstatt- und Montageplanung ist den Planern elektronisch in gängigen Dateiformaten (pdf, dwg) digital zur Prüfung und Zustimmung vorzulegen.
Mit der Einsicht und Prüfung übernehmen der Auftraggeber und sein Planer keinerlei Verantwortung und Haftung.
Die finale Fassung der Werk- und Monatgeplanung ist nach Einarbeitung und Berücksichtigung aller ggf. erfolgten Korrekturvorgaben sowohl im PDF-Dateiformat als auch
2-fach in Papierform zu übergeben.

Es ist eine Prüfzeit von 10 Werktagen je Prüflauf zu berücksichtigen. Die Prüfergebnisse sind in die Werk- und Montageplanung zu übernehmen.

Der Ablauf der Planvorlage, Arbeitsvorbereitung und Fertigung ist durch den AN in dem vom AN vorzulegenden Bauablaufplan unter Berücksichtigung der Ausführungstermine und der Prüfkapazitäten des AG so darzustellen ist, dass eine rechtzeitige Fertigung und Bereitstellung der Bauteile auf der Baustelle gewährleistet ist.
Menge: 1,000 psch

**01.01.0030 Dokumentation / Revisionsunterlagen**
*** Pauschalposition
Dokumentation / Revisionsunterlage aller nachfolgend erfassten Leistungen,
Zusammenstellung und Übergabe der Dokumente an den AG, 15 Arbeitstage vor dem vereinbarten Abnahmetermin.

Die Dokumentation umfasst alle nachfolgend aufgeführte Leistungen:
1. Inhaltsübersicht, Kontaktdaten, allgemeine Erläuterungen
2. Bedienungsanleitungen, Betriebsanleitungen
3. Wartungsempfehlungen, Prüfbücher, Wartungs- und
  Pflegeanleitungen, Reinigungsempfehlungen
4. Herstellerunterlagen, wie z.B. Errichterbescheinigung,
  Fachunternehmer- und Fachbauleitererklärung,
5. Zulassungen, Protokolle und Nachweise, wie z.B.
  Abnahmeprotokolle, Prüfzeugnisse, Zulassungen für
  Feuerschutz-, Rauchschutz- und Schallschutzelemente,
  Zertifizierungsnachweis DIN EN 1090, allgemeine
  bauaufsichtliche Zulassungen etc.
6. Übergabe der Produktblätter aller eingesetzten Baustoffe,
  Bauprodukte und Bauarten unter Berücksichtigung der
  Vorgaben zum nachhaltigen Bauen N!BBW (ZTV 04). .
7. Planunterlagen: Werkstatt- und Montageplanung der
  letztlich ausgeführten Leistung, statische Berechnung der
  beauftragten Leistung, Produktunterlagen / -datenblätter,
  Konstruktionsbeschreibungen mit Angabe der Materialien
  und Oberflächen.

Übergabe der gesamten Unterlagen digital als PDF auf Datenträger sowie unterschriebene Originaldokumente zusätzlich 1-fach in Papierform (in Ordnern, einschl. Ordner-Rückenschild nach Vorlage des AG).
Menge: 1,000 psch

*Hinweis: Handmuster*
Handmustern
Objektspezifische Handmuster, Vorlage spätestens mit Vorlage der Werk-/ Montageplanung bzw. nach Aufforderung durch den AG bzw. Planer.
Die Handmuster bleiben Eigentum des AG.

**01.01.0040.1 Farb-/ Profilmuster / Holz gebeizt bzw. lasiert**
Farb- und Profilmuster,
der vorgesehenen Türzargen (Buche, Esche),
verschiedene Farbtöne nach Vorgabe des AN und in Anlehnung an den Farbton der Bestandstüren.
Profillänge ca. 25cm
Menge: 5,000 St

**01.01.0040.2 Farb-/ Profilmuster Türblattkante**
Farb- und Profilmuster,
der vorgesehenen Türblattkanten,
Profillänge ca. 25cm
Menge: 1,000 St

**01.01.0040.3 Farbmuster / HPL**
Farbmuster HPL, Größe A5
der vorgesehenen Türblattbekleidungen,
Farben und Oberflächen nach Vorgabe des AG.
Menge: 6,000 St

**01.01.0040.4 Türgriffmuster**
Muster Edelstahl-Türgriff mit Rosette und PZ-Rosette.
Türggriff entspr. Vorgaben in Hinweis Pos. 01.02.0001.2
Menge: 1,000 St

**01.01.0040.5 Türknopfmuster**
Muster Edelstahl-Türknopf mit Rosette.
Türknopf entspr. Vorgaben in Hinweis Pos. 01.02.0001.2
Menge: 1,000 St

**01.01.0040.6 Bandmuster**
Muster Türband enstpr. Vorgaben im LVZ.
Band entspr. Vorgaben in Hinweis Pos. 01.02.0001.2
Menge: 1,000 St

#### Titel 01.02 Holztürblätter in Holzzargen

*Hinweis: Allgemeine Ausführungsvorgaben*

*Hinweis: Ausführungsvorgaben Holzzargen*
Allgemeine Holzzargenbeschreibung und Vorgaben zur Ausführung:
Für die Türzargen gilt, sofern die Position nicht
anderes verlangt:
Massivholz-Holzstockzargen mehrteilig, mit beidseitiger
Schattenfugenausbildung, Montage mittels Blindstock
an Sichtbeton, Mauerwerk oder Ständerwänden je nach
Positionsangabe.

Zarge: Holzstockzarge mit beidseitiger Ausbildung einer
  Schattenfuge, für stumpf einschlagende Türblätter, Falzausbildungen gem. Zulassung
  und Anforderung an die Türelemente gem.
  Positionsangabe.
  Stockzarge profiliert zur Montage mittels Blindstockprofil.
  Blindstock aus Massivholz, Flanken lackiert in RAL-Farbe
  nach Vorgabe des AG, Breite zur Ausbildung der
  Schattenfuge (b= 20-25mm) und einem möglichen
  Toleranzausgleich im Bereich der Zargennut von
  +/- 3mm. Zum Ausgleich von möglichen Toleranzen in
  der Rohbauöffnung von +/- 10mm ist das Blindstockprofil
  mit der entspr. Überbreite zu bestellen (mind. + 10mm)
  und vor Ort exakt angepasst zu montieren.
  Montage des Blindstockprofils mit Trennlage aus
  dauerhaft abdichtendem Dichtungsband gem. Zulassung
  und Anforderungen an das Türelement (auch bei Brand-,
  Rauch- und Schallschutzelementen!) und mit beidseitig
  dauerelastischen Anschlußfugen, Dichtstofffarbe nach
  Wahl des AG.
  Sofern die Positions Laibungsfutter verlangt, sind die
  entspr. Aufnahmenuten in den Zargen vorzusehen.
  Die Anschlussfugen der Zargen auf den FFB sind
  dauerelastisch abzudichten, Dichtstofffarbe nach Wahl
  des AG.
Sockelprofile: Bodentiefe Elemente (Glas-Seitenteile und
  Festverglasungen) sind grundsätzlich von RFB bis ca.
  10mm unter FFB mit einem wärmedämmenden
  Sockelprofil auszuführen, das als Unterkonstruktion
  des Boden-Zargenprofils dient. Sockelprofile in gleicher
  Tiefe wir der jeweilige Blindstock.
  Material: hochverdichteter, wärmedämmender Funktionswerkstoff auf PUR/PIR-Hartschaum-Basis nach
  DIN EN 13165. Mechanisch hoch belastbar, druckfest,
  formstabil, chemikalienbeständig, unverrottbar,
  schimmel- und fäulnisfest, feuchtigkeitsresistent,
  FCKW- und HFCKW-frei, biologisch und baubiologisch
  unbedenklich, recycelbar.
  Wärmeleitfähigkeit: 0,08-0,085 W/(mxK) EN 12667
  Brandverhalten:  Kl. E / D-s3, d0 DIN EN 13501-1
  Wasseraufnahme:  < 0,5 kg/m2 DIN EN 1609
  Wasserdampfdiffusionszahl µ = 8 EN 12086
  Sockelprofilbreite: entspr. Blindstockprofil
  Sockelprofilhöhe: bis ca. 20mm über FFB,
  Höhe siehe Positionsangabe.
  Leitfabrikat:  purenit 550 MD
  oder gleichwertiger Art.
  angeb. Fabrikat: "..............................................."
  Die Sockelprofile sind kippsicher nach statischen /
  konstruktiven Erfordernissen mit verz. Stahlwinkeln
  auf dem Rohboden zu montieren.
  Hinweis: Bei Elementen mit Brandschutz-/
  Rauchschutzanforderungen sind Sockelprofile entspr.
  der jeweiligen Zulassung zu verwenden.
  Die Sockelprofile sind auf Rohbetondecken oder
  -bodenplatten einschl. einer Unterlage mit Dichtungsbahn
  der Eigenschaft W1.2E nach DIN DIN 18533-1
  (Polymerbitumenbahn mit Glasvlies- und Aluminiumeinlage) mit beidseitig ca,. 10cm Überstand auszuführen.
Bandvorrichtung: Aufnahmeelemente für Objektbänder an
  gefälzten und ungefälzte Türen, Belastungswert mind.
  200 kg, dreidimensional stufenlos verstellbar:
  Seite +/- 3,0 mm, Höhe +/- 3,0 mm, Andruck +/- 3,0 mm,
  Oberfläche Edelstahl.
  Aufnahmeelmente für die unter "Türblätter" angegebenen
  Bänder, Anzahl nach Vorgaben des Herstellers in
  Abhängigkeit von Türblattgröße und -gewicht,
  bei Rahmentüren mit Glasfüllungen sowie bei
  Türhöhen ab 2250mm und Türen mit Türschließern ist
  grundsätzlich ein drittes Aufnahmeelement vorzusehen.
Schließblech: Edelstahl-Lappenschließblech, bündig
  eingelassen.
Bodeneinstand: ohne
Meterriß: Meterrißmarkierung
Dichtung: Hohlkammerprofil, EPDM,
  Farbe schwarz oder grau nach Wahl.
Zargentiefe: ca. 95mm, Blindstock mind. 55mm
Spiegelbreite: sichtbar ca. 70/55 mm,
Schattennut: (bxt) ca. 20-25/15-20mm
Falztiefe: je nach Türblattdicke und Falzausbildung
  entspr. Positionanforderung.
Holzart:  Stockzarge Buche oder Esche nach
  Positionsangabe, A-Qualität.
  Blindstock aus Konstruktions-Hartholz mit
  lackierten Flanken
Oberflächen: farbig gebeizt nach Positionsangabe
  (Buche dunkelbraun, Esche hell) und mit
  UV-gehärtetem Acrylat-Urethan-Klarlack
  beschichtet, offenporig, seidenmatt,
  w ischfest.
Kanten:  Sämtliche relevanten Kanten sind nach
  DGUV Vorschrift 81 "Unfallverhütungsvorschrift Schulen" mit r= 2mm auszuführen.

Zargeneinbau in Mauerwerks-/ Massivbauwände bzw.
Montagewände entspr. den Forderungen der Zulassung und
den Anforderungen in den einzelnen Positionen.
Bei Einbau in Sichtbetonbauteile ist durch geeignete Schutzmaßahmen eine Beschädigung und/oder Verschmutzung der Sichtbetonbauteile auszuschließen.
Kleinere Stemmarbeiten in Massivwänden für Bandtaschen,
Schloßkasten etc. enthalten.
Die Unterkonstruktionen (Blindstock und Sockelprofile) sind unabhängig von der Hauptleistung unmittelbar nach techn. Klärung vor Ort paßgenau in die bauseits hergestellten
Türöffnungen einzupassen.
Der Einbau hat ggf. in mehreren Teilschritten zu
erfolgen.

Die angegebenen Baurichtmaße beziehen sich auf die
lichte Breite der Rohbauöffnung und die projektierte
Höhe ab OK.-FFB bis UK.-Rohsturz.

System-/ Detailschnitte im Anhang.

**01.02.0001.2 Ausführungsvorgaben Türblätter (HPL-Oberfläche)**
Allg. Türblattbeschreibung und Vorgaben zur Ausführung::
Für die Türblätter gilt, sofern die Position nicht anderes verlangt:
Objekt-Türblätter in Holzstockzargen, stumpf einschlagend,
ungefälzt bzw. mit Laibungsfalz entpr. Positionsvorgabe.
.
Türblatt: Mittellage Vollspan, Aufbau 5-fach,
  Türblattdicke nach Positionsangabe,
  Flächengewicht nach Positionsangabe,
Verwendungsbereich: Klimakl. II, Beanspruchungsgruppe S
  Toleranzklasse 2
Rahmen: Massivholzrahmen, seitlich und oben ca.
  40mm, Verstärkung für Schloß und Bänder,
  unterer Doppelrahmen, Absperrung
  Hartfaserplatte
Oberflächen:  HPL-Schichtstoff, Dicke 2,0mm,
  Uni-Farbdekor nach Wahl des AN.
  Ergänzende Angaben zur Oberfläche entspr.
  Positionsvorgabe sind zu beachten.
  Sofern die Positionen den Farbton nicht
  definieren, ist davon auszugehen, dass
  für für diese Elemente bis zu 4 verschiedene
  Uni-Fartöne zur Ausführung kommen. Kanten:  Kantenausführung mit verdecktem
  Massiv-Hartholzeinleimer, Hell- oder Rotholz
  nach Wahl (passend zur gewählten
  Schichtstofffarbe), DD-klarlackiert.
  Sämtliche relevanten Kanten sind nach
  DGUV Vorschrift 81 "Unfallverhütungsvorschrift Schulen" mit r= 2mm auszuführen.
Bänder:  4-Loch-Objektbänder, Anzahl und Anordnung
  nach Herstellervorgabe und Zulassung,
  passend zum Aufnahmeelement und der
  vorgegebenen Falzausbildung.
  Belastungswert mind. 200 kg, Rollenlänge  160mm, Rollendurchmesser mind. 20mm,
  innenliegender, verdrehsicherer Schraubstift,
  verdeckt liegende, wartungsfreie Axial-Radial-
  Gleitlager mit groß dimensionierten
  Lagerflächen.
  Oberfläche: vernickelt.
  Bei Rahmentüren mit Glasfüllungen sowie bei
  Türhöhen ab 2250mm und Türen mit
  Türschließern ist grundsätzlich ein drittes
  Band vorzusehen.
Schloss: eingebautes mittelschweres Einsteckschloss,
  Klasse 3 DIN 18251, Edelstahlstulp, Falle
  und Riegel vernickelt, PZ-vorgerichtet.
  Der Sicherheitsabstand von >= 40mm
  zwischen Türgriff und Schließkante ist durch
  ein enstprechendes Dornmaß des Schlosses
  sicherzustellen.
  Ergänzende Angaben in den Einzelpositionen
  sind zu berücksichtigen.
Beschlag: Objekt-Edelstahl-Rundrosetten-Garnitur mit
  Schlüsselrosetten,
  - Gebrauchs-Kategorie 4 – DIN EN 1906
  - geprüft nach DIN 18273
  - Lagerung: Türgriff fest/drehbar,
  Knopf fest, ummontierbar;
  Rückholfeder, Steckgriffverbindung mit
  Kugel-Arretierung, wartungsfreie Gleitlager
  - Verbindung: Profilvollstift
  - Unterkonstruktion: Griffrosetten Stahl /
  Kunststoff, Schlüsselrosetten Stahl,
  Stütznocken
  - Befestigung: verdeckt, durchgehend,
  Gewindeschrauben M4
  - Drückerform: U-Form,
    - Drückerdurchmesser: 20mm
    - Drückerhöhe: 69mm / 50mm
    - Drückerlänge: 141mm,
  - Wechselgarnituren mit Knopf fest
    - Knopfform: rund,
    - Knopfdurchmesser: 50mm
    - Knopfhöhe: 32mm,
  - Rosetten: Durchmesser 62mm, Höhe 10mm

  Leitfabrikat: Hoppe Paris
  - Griffgarnitur FS-E138/42H/42HS,
  - Wechselgarnituren FS -E58/42H/42HS/138
  oder gleichwertiger Art.
   - WC-Garnitur mit Schlitzkopf/Olive
  E138Z/42KV/42KVS
  oder gleichwertiger Art.

Türblätter exakt in Holzstockzargen mit gleichmäßiger
Sichtfuge einpassen.

Weitere und ergänzende Hinweise sind der jeweiligen
Position zu entnehmen.

System-/ Detailschnitte im Anhang.

*Hinweis: Ausführungsvorgaben verglaste Elemente*
Allg. Ausführungsbeschreibung und Vorgaben zur Ausführung von verglasten Türblätter mit Holzrahmen,
Türseitenteil- und Oberlichtverglasungen sowie Festverglasungen.
- Verglaste Türblätter und verglaste Festfelder werden in
  Zargen entpr. Vorgaben in Hinweis 01.02.0001.1, eingebaut.
- Sockelprofile entspr. Vorgaben Hinweis 01.02.0001.1.
- Türrahmen: Hartholzrahmen, Holzart und Oberfläche entspr.
  Zarge (Buche bzw. Esche, gebeizt und klarlackiert), stumpf
  einschlagend, Falzausbildung gem. Positionsvorgabe.
  - Profilbautiefe mind. 73mm,
  - Ansichtbreiten ca. 120/105mm, Sockel ca. 120/105mm
  - Holzart Buche oder Esche, A-Qualität
- Verglaste Türseitenteile erhalten ein Sockelprofil mit
  gleicher Oberkante wie der untere Türrahmen (ca. 25mm
  Schattenfuge + ca. 95mm Profilansicht).
- Mittelpfosten / Kempfer zwischen Türflügel und
  Glasseitenteil bzw. Glasoberlicht nach statischen und
  konstruktiven Erfordernisse, mind. jedoch:
  - Profilbautiefe mind. 95mm,
  - Ansichtbreiten ca. 85/55mm
  - Holzart Buche oder Esche, A-Qualität
- Verglasungen:
  Nassverglasung mit umlaufenden Verklotzung nach
  Vorgabe des Glasherstellers mit beidseitigem Vorlegeband
  und beidseitiger dauerelastischer Versiegelung.
  Die Vorgaben in dem IVD Merkblatt Nr. 10 sind zu beachten.
  Bei Schall-, Brand-, Rauchschutzelementen sind zusätzlich
  die jeweiligen Zulassungen zu beachten.
  Glasleisten in Holzart und mit Oberfläche der Zarge bzw.
  des Türrahmens, Befestigung mit Edelstahl -
  Senkkopfschrauben.
  - Grundsätzlich ist VSG - Klarglas mit Glasdicke nach
  statischen Erfordernissen und Vorgaben des Glasherstellers, ausgelegt bis 2,0m Höhe für horizontale
  Verkehrslasten von 1,0kN/m zu verwenden, Glasdicke
  mind. jedoch d= 6mm (VSG).
  - Bei Elementen mit Brand-/ Rauchschutz- und/oder
  Schallschutzanforderungen sind Verglasungen nach den
  Vorgaben der jeweilgen Zulassung zu verwenden und
  entspr. Zulassung einzubauen.
- Kanten: Sämtliche relevanten Kanten sind nach
  DGUV Vorschrift 81 "Unfallverhütungsvorschrift Schulen"
  mit r= 2mm auszuführen.
- Bänder: entsprechend Vorgaben Hinweis 01.02.0001.2.
  Bei Rahmentüren mit Glasfüllungen sowie bei Türhöhen
  ab 2250mm und Türen mit Türschließern ist grundsätzlich
  ein drittes Band vorzusehen.
- Schlösser: entsprechend Vorgaben Hinweis 01.02.0001.2.
- Beschlag: entsprechend Vorgaben Hinweis 01.02.0001.2.

Türblätter in die Türzargenprofile exakt mit gleichmäßiger Sichtfuge einpassen.

Weitere und ergänzende Hinweise sind der jeweiligen
Position zu entnehmen.

System-/ Detailschnitte im Anhang.

*Hinweis: Ausführungsvorgaben Laibungsfutter*
Allgemeine Laibungsfutterbeschreibung und Vorgaben zur Ausführung:
Die Türelemente werden teilweise mit zusätzlichen
Halbfutterbekleidungen ausgestattet.
Laibungs-Halbfutter mit Unterkonstruktion aus
Massivholz, sichtbare Flanke lackiert in RAL-Farbe nach
Vorgabe des AG, Dicke zur Ausbildung einer
Schattenfuge (b= 20-25mm) ausgelegt.
Hohlräume zwischen Halbfutter-UK und Zargen - Blindstockprofil hohlraumfrei mit Mineralfaserdämmung Baustoffklass A DIN 4102-1 ausgestopft.
- Futterbekleidung aus Tischler-Trägerplatte, d= ca. 20mm,
  winkelförmig am freien Ende ca. 10-15mm über die
  Unterkonstruktion geführt, mit eingeleimter Feder in
  Zargennut befestigt.
- Sichtflächen mit Dickfurnier d= mind 2,0mm, Holzart
  entsprechend Zarge (Buche/Esche), Furnierqualität A/B.
- Oberfläche entspr. Zargen gebeizt und lackiert.
- Laibungsfutter verdeckt befestigt.
- Ausbildung einer Wandanschluß-Schattenfuge mit
  Querschnitt (bxt) ca. 20- 25x15-20mm.
- Bautiefe ca. 45-50mm ab Rohwand.
- Breite nach Positionsangabe.
- Kanten: Sämtliche relevanten Kanten sind nach
  DGUV Vorschrift 81 "Unfallverhütungsvorschrift Schulen"
  mit r= 2mm auszuführen.
Die Unterkonstruktion ist vorab unabhängig von der
Hauptleistung (zusammen mit Blindstockprofil) maßgenau
einzubauen.
Montage der Unterkonstruktion an Betonbauteilen bzw.
Montagewänden, bei Einbau in Sichtbetonbauteile ist durch geeignete Schutzmaßahmen eine Beschädigung und/oder Verschmutzung der Sichtbetonbauteile auszuschließen.

Laibungs-Halbfutter komplett dreiseitig in bauseitige
Türöffnungen montieren.

System-/ Detailschnitte im Anhang.

*Hinweis: Ausführungsvorgaben Schallschutzelemente*
Allgemeine Beschreibung und Vorgaben zur Ausführung
der Schallschutzelemente:
Schallschutz-Türelemente mit Zulassung und geltendem
Prüfzeugnis für Einzeltüren, Türen mit Glasseitenteilen
und/oder Glasoberlichtern und Festverglasungen.
Ausführung der Elemente entspr. Hinweisen
01.02.0001.1. bis 01.02.0001.3 jedoch mit:
- Falzausbildung entspr. Schallschutzzulassung für stumpf
  bzw. stumpf mit Leibungsfalz einschlagende Türblätter.
- Schallschutzwirksame Dichtungen nach Zulassung,
  Dichtungsfarbe grau oder schwarz nach Wahl.
- Ausbildung der Dichtungsebenen nach Zulassung und
  Herstellervorgaben und den Schallschutzanforderungen.
- Türbänder mit durchgehender Flügeldichtung.
- Die Schallschutzelemente sind entsprechend den
  Forderungen der Positionsbeschreibung auszuführen.
  Gemäß DIN 4109-1: 2018-01 (Mindestanforderungen) und
  DIN 4109-5:2020-08 (erhöhte Anforderungen) gelten für den
  internen Schallschutz in Abhängigkeit der jeweiligen
  Nutzungsart die in der Position genannten Anforderungswerte.
  - Die Position beschreibt die Anforderung erf. R'w = ... dB
  an die Elemente in betriebsfertig eingebautem Zustand.
  Zum Nachweis der Schalldämmung ist nach DIN 4109-2
  jeweils ein Sicherheitsbeiwert von 5 dB zu berücksichtigen.
  - Dichtungen: nach Zulassung, mind. jedoch eine
  umlaufende, weichfedernde und alterungsbeständige
  Lippendichtungen mit Einfederung >= 3mm.
  - Türblattdicke:  nach Positionsvorgabe, stumpf bzw. stumpf
  mit Laibungsfalz.
  - Flächengewicht geschl. Türblätter: ca. 48-42kg/m²,
  Spezial-Schalldämmeinlage
  - Bodendichtung:  absenkbare Bodendichtungen
  für schwellenlose Türen entspr. der Zulassung und den
  Schallschutzanforderungen.

Die Schallschutzelemente müssen die Anforderungen nach DIN 4109 in eingebautem Zustand erfüllen. Der geforderte Schalldämmwert "erf. Rw" für das Element in eingebautem Zustand muß durch den ermittelten Wert zur Eignungsprüfung des gesamten Elementes, bestehend aus Zarge,  Türblatt, Füllungen, Beschlägen und Dichtungen erfüllen.
Der Einbau der Elemente hat entsprechend Herstellervorgabe und Zulassung zu erfolgen. Die entsprechenden
Nachweise, Prüfzeugnisse und Einbauvorschriften sind
unmittelbar nach Vergabe vom AN vorzulegen.

Die Elemente sind entspr. Zulassung und Schallschutzanforderungen einbauen.

Weitere und ergänzende Hinweise sind der jeweiligen
Position zu entnehmen.

*Hinweis: Ausführungsvorgaben Feuerschutz-/ Rauschutzelemente, TD*
Allgemeine Beschreibung und Vorgaben zur Ausführung
der Feuerschutz- und Rauchschutzelemente:
Es kommen ausschließlich bauaufsichtlich zugelassene
Elemente zur Ausführung.
- Feuerschutzelemente DIN 4102, teilweise mit
  Rauschutzfunktion DIN 18095
- Rauschutzelemente DIN 18095
Bauaufsichtlich zugelassene Elemente mit Typenschild,
Element komplett entspr. Zulassung.
Ausführung der Elemente entspr. Hinweisen
01.02.0001.1. bis 01.02.0001.3 jedoch mit Ausstattung:
- Obentürschließer entspr. Vorgaben in Hinweis 01.02.0001.8
- Bodendichtung: Ausstattung der Rauchschutztüren mit
  absenkbarer Bodendichtung entspr. Zulassung.
- Beschlag: Edelstahl-Feuerschutz-Rosettengarnitur
  entspr. Hinweisen 01.02.0001.2 und .3.

Dichtschließende Türen sind nach dem "Merkblatt Dichtschließende Türen - Fassung 03.02.2020", Herausgegeben vom der Landesstelle für Bautechnik auszuführen. Sofern diese Türen auch selbstschließend
auszuführen sind, ist dieses in der Position vermerkt und sind die erf. Obertürschließer vorzusehen.

Der Einbau der Elemente hat entsprechend Herstellervorgabe und Zulassung zu erfolgen. Die entsprechenden
Nachweise, Prüfzeugnisse und Einbauvorschriften sind
unmittelbar nach Vergabe vom AN vorzulegen.
Die Positionsangaben sind mit Angebotsangabe hinsichtlich der Übereinstimmung mit der Zulassung zu überprüfen und bei Unstimmigkeiten sind diese zu klären.

*Hinweis: Zusätzliche Ausstattungen*
Allgemeine Beschreibung und Vorgaben zur Ausführung
der zusätzlichen Türausstattungen:
- Die zusätzlichen Türausstattungen für Brand- und
  Rauchschutzelemente müssen der jeweiligen Zulassung
  entsprechen. Die notwendigen Eignungsnachweise mit
  den jeweiligen Brand-/ Rauchschutztüren sind vom AN
  vorzulegen.
- Verschlüsse für Türen in Flucht- und Rettungswegen
  mit allem Zubehör müssen vom DIBt, Berlin, für den
  jeweiligen Anwendungszweck zugelassen sein.
- Die zusätzlichen Ausstattungen sind gem. den
  Zulassungen und Herstellervorgaben zu montieren,
  die Inbetriebnahme hat durch sachkundige und
  autorisierte Firmen zu erfolgen.
- Stromzufuhr / Leitungsführungen
  Alle erforderlichen Vorkehrungen für den im Element
  verdeckt zu führenden Kabelzug, wie Umlenkrohre,
  Einzugsdrahteinlagen, Schlaufen, etc. sind einzurechnen.
  Der Platzbedarf der Elektroleitungen sowie die Positionen
  der Kabeleinführungen sind vorgängig abzuklären.

Folgende Leistungen sind enthalten:
- Zusätzliche Türausstattungen mit allen Komponenten
  entspr. jeweiliger Positionbeschreibung.
- Die ggf. notwendigen Verbreiterungen der Zargen-
  Spiegelbreiten je nach Anforderung der Zusatzausstattungen sind grundsätzlich vorzusehen und
  einzurechnen. Ebenso sind alle notwendigen Stemm- und
  Bohrarbeiten, die für die Unterbringung der Zusatzausstattungen notwendig sind, einzurechnen.
- Lieferung eines objektbezogenen Kabelplans für
  sämtliche Komponenten und Bedienelemente unmittelbar nach Auftragserteilung. In dem Kabelzugsplan sind
  die örtlichen Gegebenheiten zu berücksichtigen und
  darzustellen.
- Lieferung, Montage und Anschluss sämtlicher o. g.
  Komponenten einschl. allem Zubehör für den
  betriebfertigen Zustand der Gesamtanlage.
- Verdeckete Leitungsverlegung in den Elementen in
  eingezogenen Leerrohren mit freier Kabel- Anschlusslänge bis ca. 3,0m.
- Inbetriebnahme und Abnahmeprüfung durch sachkundige
  und autorisierte Firmen bzw. Werksmonteure sowie
  Übergabe aller notwendigen Bescheinigungen und
  Unterlagen.
- Übergabe Prüfbuch für Wartungsarbeiten etc.. in digitaler
  Form (pdf) zusammen mit den Revisionsunterlagen.
- Übergabe der 3 St. Bedienungs- und Wartungsanleitung
  für sämtliche Komponenten in digitaler Form (pdf)
  zusammen mit den Revisionsunterlagen.
- Die ausführliche Einweisung des Nutzers ist
  enthalten. Bei allen Motorantrieben ist die Nachjustierung und Feineinstellung der gesamten Anlage
  ca. 4-6 Wochen nach Inbetriebnahme enthalten.
- Bauseitig erfolgt die Verlegung der Anschlußleitungen
  bis zum Türelement einschl. Unterputzdosen.

*Hinweis: Obentürschließer*
Allgemeine Beschreibung und Vorgaben zur Ausführung
der Obentürschließer:
Türschließer DIN 18263, mit Gleitschiene und Linearantrieb, silberfarbig, Größe EN 1154 3-6, Montageseite nach Erfordernissen.
Die Türschließer müssen DIN SPEC 1104 entsprechen und eine barrierefreie Türbegehung nach DIN 18040 bis 1250mm Breite gewährleisten sowie für eine Einzeltürbreite bis 1,40m zugelassen sein. Bei 2-flügligen Elementen sind die erforderlichen Schließfolgeregeler vorzusehen.
Die Türschließer müssen für den Einsatz in Rettungswegen zugelassen sein.

Leitfabrikat:  dormakaba TS 98 XEA
  oder gleichwertiger Art

angeb. Fabrikat: "..............................................." .

**01.02.0010 Türelement verglast, Glasseitenteil (T30-RS-1; erf. R'w= 32dB)**
Einflügliges Türelement mit Mehrfachfunktion
- Feuerschutzelement mit Rauchschutzfunktion, T30-RS-1
- Schallschutzelement erf. R'w= 32dB.
- Fluchttür mit Panikfunktion,
  lichtes Durchgangsmaß mind. 1,20m (bei 90°-Öffnung)
- verglastes Holzrahmentürblatt mit Glasseitenteil

Ausführung gem. Vorgaben Hinweise 01.02.0001.ff.
Zarge:  Holzart Buche, gebeizt, lackiert
Sockelprofil: unter Seitenteil, h= ca. 90mm
  Ausführung nach Zulassung!
Rahmen / Pfosten: Holzart Buche, gebeizt, lackiert
Tür:  Holzrahmen mit Glasfüllung
  Türblattkante: stumpf, ungefälzt
Glasseitenteil: Holzrahmen mit Glasfüllung
Füllungen: jeweils Schallschutzglas entspr.
  Anforderungen an das Gesamtelement
Teilung:  Tür:  ZDM ca. 1.270mm
  Durchgangsbreite Tür mind. 1,20m i.L.
  Glasseitenteil: b= ca. 410mm i.L.
Wandart: Sichtbetonwand
Laibungsfutter: Halbfutter gem. Pos. 01.02.0001.4.
  in Pos. 01.02.0010.1.
Beschlag: FS-Wechselgarnitur,
  für Fluchttüren DIN EN 179
Schloss: zugelassenes Fluchttürschloss,
  Wechselfunktion E, PZ vorgerichtet
Schallschutz: erf. R'w = 32dB in eingebautem Zustand
Lage:  EG;  R 0.31.a - 0.33
Sonstiges: Obentürschließer gem. Vorgaben
  Hinweis 01.02.0001.8.

Baurichtmaß: (BxH) 1,96 x 2,19m

Detail-/ Übersichtpläne: Pl.-Nr. 1154.ff in der Anlage
Menge: 1,000 St

**01.02.0010.1 Laibungs-Halbfutter, b= ca. 0,17m**
Laibungs-Halbfutter gem. Hinweis 01.02.0001.4,
zu Türelement Pos. 01.02.0010.
- Material: Holzart Buche, gebeizt, lackiert
- für Öffnung: Baurichtmaß: 1,96 x 2,19m
- Lage:  Bandgegenseite
- Ansichtbreite: ca. 170mm
Menge: 1,000 St

**01.02.0020 Türelement verglast; Glasseitenteil (erf. R'w= 32dB)**
Einflügliges Türelement
- Schallschutzelement erf. R'w= 32dB.
- Fluchttür mit Panikfunktion,
  lichtes Durchgangsmaß mind. 1,20m (bei 90°-Öffnung)
- verglastes Holzrahmentürblatt mit Glasseitenteil

Ausführung gem. Vorgaben Hinweise 01.02.0001.ff.
Zarge:  Holzart Buche, gebeizt, lackiert
Sockelprofil: unter Seitenteil, h= ca. 900mm
Rahmen / Pfosten: Holzart Buche, gebeizt, lackiert
Tür:  Holzrahmen mit Glasfüllung
  Türblattkante: stumpf, ungefälzt
Glasseitenteil: Holzrahmen mit Glasfüllung
Füllungen: jeweils Schallschutzglas entspr.
  Anforderungen an das Gesamtelement
Teilung:  Tür:  ZDM ca. 1.270mm
  Durchgangsbreite Tür mind. 1,20m i.L.
  Glasseitenteil: b= ca. 410mm i.L.
Wandart: Sichtbetonwand
Laibungsfutter: Halbfutter gem. Pos. 01.02.0001.4.
  in Pos. 01.02.0020.1.
Beschlag: Drückergarnitur, für Fluchttüren DIN EN 179
Schloss: Fallenschloss ohne Riegel,
  Tür ohne PZ-Rossette und PZ-Lochung
Schallschutz: erf. R'w = 32dB in eingebautem Zustand
Lage:  EG; R 0.33 - 0.33.a
  EG; R 0.33.a - 0.34
  EG; R 0.34 - 0.35

Baurichtmaß: (BxH) 1,96 x 2,19m

Detail-/ Übersichtpläne: Pl.-Nr. 1154.ff in der Anlage
Menge: 3,000 St

**01.02.0020.1 Laibungs-Halbfutter, b= ca. 0,22m**
Laibungs-Halbfutter gem. Hinweis 01.02.0001.4,
zu Türelementen Pos. 01.02.0020.
- Material: Holzart Buche, gebeizt, lackiert
- für Öffnung: Baurichtmaß: 1,96 x 2,19m
- Lage:  Bandgegenseite
- Ansichtbreite: ca. 220mm
Menge: 3,000 St

**01.02.0030 Türelement HPL, Glasseitenteil (erf. R'w= 32dB)**
Einflügliges Türelement
- "dichtschließende Tür"
- Schallschutzelement erf. R'w= 32dB.
- geschlossenes Holztürblatt mit HPL-Oberfläche,
  Glasseitenteil

Ausführung gem. Vorgaben Hinweise 01.02.0001.ff.
Zarge:  Holzart Buche, gebeizt, lackiert
Sockelprofil: unter Seitenteil, h= ca. 190mm
Rahmen / Pfosten: Holzart Buche, gebeizt, lackiert
Tür:  geschl. Holztürblatt,
  Türblattkante: stumpf, ungefälzt
  Türblattdicke: ca. 52mm
  Türblattgewicht: ca. 42 kg/m2
  Türblattoberfläche: HPL, d= 2,0mm,
  Farbe ähnlich RAL 7047 bzw. NCS S 3500-N
  Leitfabrikat: Resopal D92-60 "Dove Grey"
  oder gleichwertiger Art.
  angeb. Fabrikat: "................................."
Glasseitenteil: Holzrahmen mit Glasfüllung
  Füllung:  Schallschutzglas entspr.
  Anforderungen an das Gesamtelement
Teilung:  Tür:  ZDM ca. 1.020mm
  Durchgangsbreite Tür mind. 0,90m i.L.
  Glasseitenteil: b= ca. 1.110mm i.L.
Wandart: Metallständerwand
Laibungsfutter: ohne
Beschlag: Drückergarnitur, für Fluchttüren DIN EN 179
Schloss: Riegel-/ Fallenschloss, PZ vorgerichtet
Sonstiges: Blindstock um ca. 12,5mm verbreitert.
Schallschutz: erf. R'w = 32dB in eingebautem Zustand Lage:  EG; R 0.25

Baurichtmaß: (BxH) 2,425 x 2,34m

Detail-/ Übersichtpläne: Pl.-Nr. 1154.ff in der Anlage
Menge: 1,000 St

**01.02.0040 Festverglasungen (erf. Rw= 32dB)**
Festverglasungen mit Schallschutzfunktion
- Schallschutzelement erf. Rw= 32dB.

Ausführung gem. Vorgaben Hinweise 01.02.0001.ff.
jedoch Bautiefe der Zarge 75mm.

Zarge:  allseitig umlaufend, Holzart Buche, gebeizt,
  lackiert.
Sockelprofil: unter Element, h= ca. 900mm
Füllung:  Schallschutzglas entspr.
  Anforderungen an das Gesamtelement
Wandart: Sichtbetonwand
Laibungsfutter: beidseitig Halbfutter gem. Pos. 01.02.0001.4.
  (Verglasung in Wandmitte)
  in Pos. 01.02.0040.1.
Schallschutz: erf. Rw = 32dB in eingebautem Zustand Lage:  EG; R 0.33 - 0.33.a
  EG; R 0.33.a - 0.34
  EG; R 0.34 - 0.35

Baurichtmaß: (BxH) 1,125 x 2,19m

Detail-/ Übersichtpläne: Pl.-Nr. 1154.ff in der Anlage
Menge: 3,000 St

**01.02.0040.1 Laibungs-Halbfutter, b= ca. 0,11m**
Laibungs-Halbfutter gem. Hinweis 01.02.0001.4,
zu Festverglasungselementen Pos. 01.02.0040.
- Material: Holzart Buche, gebeizt, lackiert
- für Öffnung: Baurichtmaß: 1,125 x 2,19m
- Ansichtbreite: ca. 110mm
Menge: 6,000 St

**01.02.0050 Türelement (erf. R'w= 32dB)**
Einflügliges Türelement
- "dichtschließende Tür"
- Schallschutzelement erf. R'w= 32dB.
- Fluchttür mit Panikfunktion,
  lichtes Durchgangsmaß mind. 0,90m (bei 90°-Öffnung)
- geschlossenes Holztürblatt mit HPL-Oberfläche

Ausführung gem. Vorgaben Hinweise 01.02.0001.ff.
Zarge:  Holzart Buche, gebeizt, lackiert
Tür:  geschl. Holztürblatt,
  Türblattkante: stumpf, ungefälzt
  Türblattdicke: ca. 52mm
  Türblattgewicht: ca. 42 kg/m2
  Türblattoberfläche: HPL, d= 2,0mm,
  Farbe ähnlich RAL 7047 bzw. NCS S 3500-N
  Leitfabrikat: Resopal D92-60 "Dove Grey"
  oder gleichwertiger Art.
  angeb. Fabrikat: "................................."
Wandart: Sichtbetonwand
Laibungsfutter: Halbfutter gem. Pos. 01.02.0001.4.
  in Pos. 01.02.0050.1.
Beschlag: FS-Wechselgarnitur,
  für Fluchttüren DIN EN 179
Schloss: zugelassenes Fluchttürschloss,
  Wechselfunktion E, PZ vorgerichtet
Schallschutz: erf. R'w = 32dB in eingebautem Zustand Lage:  EG; R 0.35 - 0.01.h

Baurichtmaß: (BxH) 1,125 x 2,19m

Detail-/ Übersichtpläne: Pl.-Nr. 1154.ff in der Anlage
Menge: 1,000 St

**01.02.0050.1 Laibungs-Halbfutter, b= ca. 0,22m**
Laibungs-Halbfutter gem. Hinweis 01.02.0001.4,
zu Türelementen Pos. 01.02.0050.
- Material: Holzart Buche, gebeizt, lackiert
- für Öffnung: Baurichtmaß: 1,125 x 2,19m
- Lage:  Bandgegenseite
- Ansichtbreite: ca. 220mm
Menge: 1,000 St

**01.02.0060 Türelement (T30-RS-1; erf. R'w= 32dB)**
Einflügliges Türelement mit Mehrfachfunktion
- Feuerschutzelement mit Rauchschutzfunktion, T30-RS-1
- Schallschutzelement erf. R'w= 32dB.
- lichtes Durchgangsmaß mind. 0,90m (bei 90°-Öffnung)
- geschlossenes Holztürblatt mit HPL-Oberfläche

Ausführung gem. Vorgaben Hinweise 01.02.0001.ff.
Zarge:  Holzart Buche, gebeizt, lackiert
Tür:  geschl. Holztürblatt,
  Türblattkante: stumpf, ungefälzt
  Türblattdicke: ca. 52mm
  Türblattgewicht: ca. 42 kg/m2
  Türblattoberfläche: HPL, d= 2,0mm,
  Farbe ähnlich RAL 7047 bzw. NCS S 3500-N
  Leitfabrikat: Resopal D92-60 "Dove Grey"
  oder gleichwertiger Art.
  angeb. Fabrikat: "................................."
Wandart: Sichtbetonwand
Laibungsfutter: Halbfutter gem. Pos. 01.02.0001.4.
  in Pos. 01.02.0060.1.
Beschlag: FS-Drückergarnitur,
  für Fluchttüren DIN EN 179
Schloss: Riegel-/ Fallenschloss, PZ vorgerichtet
Sonstiges: Zur Aufnahme des Freilaufschließers (siehe
  sep. Position) ist der obere Zargenriegel
  ca. 30mm verbreitert auszuführen.
  Zargenspiegel ca. 85/100mm.
Schallschutz: erf. R'w = 32dB in eingebautem Zustand Lage:  EG; R 0.36 - 0.01.h

Baurichtmaß: (BxH) 1,125 x 2,19m

Detail-/ Übersichtpläne: Pl.-Nr. 1154.ff in der Anlage
Menge: 1,000 St

**01.02.0060.1 Laibungs-Halbfutter, b= ca. 0,22m**
Laibungs-Halbfutter gem. Hinweis 01.02.0001.4,
zu Türelementen Pos. 01.02.0060.
- Material: Holzart Buche, gebeizt, lackiert
- für Öffnung: Baurichtmaß: 1,125 x 2,19m
- Lage:  Bandgegenseite
- Ansichtbreite: ca. 220mm
Menge: 1,000 St

**01.02.0060.2 Türschließer mit Freilauffunktion**
Türschließer mit Freilauffunktion (1-flg.)
Zus. Ausstattung gem. Vorgaben Hinweis 01.02.0001.7.

Ausstattung der 1-flügligen Feuer- und Rauchschutztür
Pos. 01.02.0060. mit einer für den Einsatz an Brandschutztüren zugelassenen Gleitschienen- Feststellvorrichtung mit Freilauffunktion und mit integriertem Rauchmeldesystem.
Sämtliche Komponenten müssen von einem Hersteller stammen (Systembindung vorgeschrieben).

Gleitschienen-Türschließer nach EN 1154, mit CE-Kennzeichnung, im Contur Design, für Türbreiten bis 1250 mm, mit elektrohydraulischer Feststellung, geprüft nach EN 1155 und Freilauffunktion ab Türöffnungswinkel > 0° mit integriertem Netzteil und Rauchmelder. Schließgeschwindigkeit und Endschlag stufenlos einstellbar. DIN-L und DIN-R verwendbar.
Anschlussmöglichkeit für weitere Melder, externe Handauslösung und potenzialfreien Alarmkontakt. Anschlussspannung
230 V AC, Betriebsspannung 24 V DC.
Als Feststellanlage allgemein bauaufsichtlich zugelassen vom
DIBt, Berlin. Abnahmeprüfung vorgeschrieben. Eignungsnachweis mit der jeweiligen Feuer- und Rauchschutztür ist erforderlich und vom AN vorzulegen.
Farbe: silberfarbig
Größe: EN 2-5, zugelassen für Türbreiten bis 1250 mm
Montage: Kopfmontage
Leitfabrikat:  dormakaba TS 99 FLR EN 2-5
  oder gleichwertiger Art.
angeb. Fabrikat: "..............................................."

Im Umfang enthalten ist ein Funkhandauslösetaster einschl.
Funkmodul Set. Der Taster ist an vorgegebener Stelle zu montieren.
- Feststellanlagen Funksystem zur Erweiterung kabelgebundener Feststellanlagen. Anzuschließen an die
  Rauchmeldezentrale der Feststellanlage.
  Farbe: silberfarbig
- Funkhandlauslösetaster, zur Verwendung an kabelgebundenen Feststellanlagen, in Verbindung mit dem
  Funkmodul-Set für Feststellanlagen im System 55
  mit AP Dose. Wechsler einpolig, Einfachrahmen, roter
  Aufkleber mit weißer Beschriftung “Tür schließen”.
Leitfabrikate:  dormakaba FM APT und F AP
  oder gleichwertiger Art.
angeb. Fabrikat: "..............................................."

Zusätzlich ist das Türelement mit 2 St. externen Rauchmeldern auszustatten.
Rauchmelder, 24V DC, für Deckenmontage, als Zweit- und Drittmelder, da die Höhe zwischen UK. Türsturz
und Decke >1,0m beträgt.
Rauchmelder allg. bauaufsichtliche zugelassen vom DiBt, Berlin und vom VdS, Köln, nach EN 54 T4.
Abnahmeprüfung vorgeschrieben.
Leitfabrikat:  dormakaba RM-N
  oder gleichwertiger Art.
angeb. Fabrikat: "..............................................."

Gesamte Anlage nach Zulassung und Herstellervorgaben monitieren.
Menge: 1,000 St

**01.02.0070 Türelement**
Einflügliges Türelement ohne bes. Anforderungen
- lichtes Durchgangsmaß mind. 0,90m (bei 90°-Öffnung)
- geschlossenes Holztürblatt mit HPL-Oberfläche

Ausführung gem. Vorgaben Hinweise 01.02.0001.ff.
Zarge:  Holzart Buche, gebeizt, lackiert
Tür:  geschl. Holztürblatt,
  Türblattkante: stumpf, ungefälzt
  Türblattdicke: ca. 44mm
  Türblattgewicht: ca. 28 kg/m2
  Türblattoberfläche: HPL, d= 2,0mm,
  Farbe ähnlich RAL 7047 bzw. NCS S 3500-N
  Leitfabrikat: Resopal D92-60 "Dove Grey"
  oder gleichwertiger Art.
  angeb. Fabrikat: "................................."
Wandart: Sichtbetonwand
Laibungsfutter: Halbfutter gem. Pos. 01.02.0001.4.
  in Pos. 01.02.0070.1.
Beschlag: Drückergarnitur, für Fluchttüren DIN EN 179
Schloss: Riegel-/ Fallenschloss, PZ vorgerichtet
Schallschutz: ohne Anforderungen
Lage:  EG; R 0.37

Baurichtmaß: (BxH) 1,19 x 2,19m

Detail-/ Übersichtpläne: Pl.-Nr. 1154.ff in der Anlage
Menge: 1,000 St

**01.02.0070.1 Laibungs-Halbfutter, b= ca. 0,22m**
Laibungs-Halbfutter gem. Hinweis 01.02.0001.4,
zu Türelementen Pos. 01.02.0070.
- Material: Holzart Buche, gebeizt, lackiert
- für Öffnung: Baurichtmaß: 1,125 x 2,19m
- Lage:  Bandgegenseite
- Ansichtbreite: ca. 220mm
Menge: 1,000 St

**01.02.0080 Türelement (erf. R'w= 32dB)**
Einflügliges Türelement
- "dichtschließende Tür"
- Schallschutzelement erf. R'w= 32dB.
- lichtes Durchgangsmaß mind. 0,90m (bei 90°-Öffnung)
- geschlossenes Holztürblatt mit HPL-Oberfläche

Ausführung gem. Vorgaben Hinweise 01.02.0001.ff.
Zarge:  Holzart Buche, gebeizt, lackiert
Tür:  geschl. Holztürblatt,
  Türblattkante: stumpf, ungefälzt
  Türblattdicke: ca. 52mm
  Türblattgewicht: ca. 42 kg/m2
  Türblattoberfläche: HPL, d= 2,0mm,
  Farbe ähnlich RAL 7047 bzw. NCS S 3500-N
  Leitfabrikat: Resopal D92-60 "Dove Grey"
  oder gleichwertiger Art.
  angeb. Fabrikat: "................................."
Wandart: Sichtbetonwand
Montage: Montage der Zarge beidseitig mit ca. 40mm
  Überstand über die Rohwand. Die dazu
  erforderlichen verz. Stahlwinkel nach
  statischen / konstruktiven Erfordernissen
  (mind. 4 Stück je Seite) zur Befestigung auf
  der Wandstirn sind enthalten.
Laibungsfutter: ohne
Beschlag: Drückergarnitur, für Fluchttüren DIN EN 179
Schloss: Riegel-/ Fallenschloss, PZ vorgerichtet
Schallschutz: erf. R'w = 32dB in eingebautem Zustand Lage:  EG; R 0.28

Baurichtmaß: (BxH) 1,19 x 2,19m

Detail-/ Übersichtpläne: Pl.-Nr. 1154.ff in der Anlage
Menge: 1,000 St

**01.02.0090 Türelement (erf. R'w= 32dB)**
Einflügliges Türelement
- "dichtschließende Tür"
- Schallschutzelement erf. R'w= 32dB.
- lichtes Durchgangsmaß mind. 0,85m (bei 90°-Öffnung)
- geschlossenes Holztürblatt mit HPL-Oberfläche

Ausführung gem. Vorgaben Hinweise 01.02.0001.ff.
Zarge:  Holzart Buche, gebeizt, lackiert
Tür:  geschl. Holztürblatt,
  Türblattkante: stumpf, ungefälzt
  Türblattdicke: ca. 52mm
  Türblattgewicht: ca. 42 kg/m2
  Türblattoberfläche: HPL, d= 2,0mm,
  Farbe ähnlich RAL 7047 bzw. NCS S 3500-N
  Leitfabrikat: Resopal D92-60 "Dove Grey"
  oder gleichwertiger Art.
  angeb. Fabrikat: "................................."
Wandart: Sichtbetonwand
Montage: Montage der Zarge einseitig mit ca. 40mm
  Überstand über die Rohwand. Die dazu
  erforderlichen verz. Stahlwinkel nach
  statischen / konstruktiven Erfordernissen
  (mind. 4 Stück) zur Befestigung auf
  der Wandstirn sind enthalten.
Laibungsfutter: ohne
Beschlag: Drückergarnitur, für Fluchttüren DIN EN 179
Schloss: Riegel-/ Fallenschloss, PZ vorgerichtet
Schallschutz: erf. R'w = 32dB in eingebautem Zustand Lage:  EG; R 0.28

Baurichtmaß: (BxH) 1,10 x 2,19m

Detail-/ Übersichtpläne: Pl.-Nr. 1154.ff in der Anlage
Menge: 1,000 St

**01.02.0100 Türelement (erf. R'w= 32dB)**
Einflügliges Türelement
- "dichtschließende Tür"
- Schallschutzelement erf. R'w= 32dB.
- lichtes Durchgangsmaß mind. 0,90m (bei 90°-Öffnung)
- geschlossenes Holztürblatt mit HPL-Oberfläche

Ausführung gem. Vorgaben Hinweise 01.02.0001.ff.
Zarge:  Holzart Buche, gebeizt, lackiert
Tür:  geschl. Holztürblatt,
  Türblattkante: stumpf, ungefälzt
  Türblattdicke: ca. 52mm
  Türblattgewicht: ca. 42 kg/m2
  Türblattoberfläche: HPL, d= 2,0mm,
  Farbe ähnlich RAL 7047 bzw. NCS S 3500-N
  Leitfabrikat: Resopal D92-60 "Dove Grey"
  oder gleichwertiger Art.
  angeb. Fabrikat: "................................."
Wandart: 1-seitig Sichtbetonwand,
  1-seitig Metallständerwand
Laibungsfutter: Halbfutter gem. Pos. 01.02.0001.4.
  in Pos. 01.02.0100.1. Beschlag: Drückergarnitur, für Fluchttüren DIN EN 179
Schloss: Riegel-/ Fallenschloss, PZ vorgerichtet
Schallschutz: erf. R'w = 32dB in eingebautem Zustand Lage:  EG; R 0.30

Baurichtmaß: (BxH) 1,18 x 2,35m

Detail-/ Übersichtpläne: Pl.-Nr. 1154.ff in der Anlage
Menge: 1,000 St

**01.02.0100.1 Laibungs-Halbfutter, b= ca. 0,11m**
Laibungs-Halbfutter gem. Hinweis 01.02.0001.4,
zu Türelementen Pos. 01.02.0100.
- Material: Holzart Buche, gebeizt, lackiert
- für Öffnung: Baurichtmaß: 1,18 x 2,35m
- Lage:  Bandgegenseite
- Ansichtbreite: ca. 110mm
Menge: 1,000 St

**01.02.0110 Türelement (Beh-WC)**
Einflügliges Türelement ohne bes. Anforderungen
- lichtes Durchgangsmaß mind. 0,90m (bei 90°-Öffnung)
- geschlossenes Holztürblatt mit HPL-Oberfläche

Ausführung gem. Vorgaben Hinweise 01.02.0001.ff.
Zarge:  Holzart Buche, farbig lackiert in RAL-Farbton
  nach Wahl des AG.
  Vorderkante der Zarge mit ca. 50mm
  Überstand über die Wand. Die dazu erf.
  Verbreiterung des Blindstockprofils ist
  enthalten.
Tür:  geschl. Holztürblatt,
  Türblattkante: stumpf, ungefälzt
  Türblattdicke: ca. 44mm
  Türblattgewicht: ca. 28 kg/m2
  Türblattoberfläche: HPL, d= 2,0mm,
  Zweite Farbe nach Wahl des AN
Wandart: Metallständerwand
Laibungsfutter: Halbfutter gem. Pos. 01.02.0001.4.
  in Pos. 01.02.0110.1.
Bänder:  Ausführung mit verdeckten Bändern.
  - Belastungswert bis 100 kg
  - komplett verdeckt liegendes Bandsystem
  - komfortable 3D-Verstellung
  - mit einem Öffnungswinkel von 180°
  - für ungefälzte Türen mit Holzzargen
  - mit wartungsfreier Gleitlagertechnik
  - Aufnahmeelementen aus Edelstahl,
  Bandoberflächen in Edelstahl Look.
  Leitfabrikat: TECTUS TE 440 3D
  oder gleichwertiger Art.
  angeb. Fabrikat: "................................"
Beschlag: WC-Garnitur
Schloss: Riegel-/ Fallenschloss
Schallschutz: ohne Anforderungen
Lage:  EG; R 0.26

Baurichtmaß: (BxH) 1,165 x 2,19m

Detail-/ Übersichtpläne: Pl.-Nr. 1154.ff in der Anlage
Menge: 1,000 St

**01.02.0110.1 Laibungs-Halbfutter, b= ca. 0,11m**
Laibungs-Halbfutter gem. Hinweis 01.02.0001.4,
jedoch Ausführung mit in RAL-Farbe des AG lackierter Oberfläche,
zu Türelement Pos. 01.02.0110.
- Material: Holzart Buche, lackiert
- für Öffnung: Baurichtmaß: 1,165 x 2,19m
- Lage:  Bandgegenseite
- Ansichtbreite: ca. 100mm
Menge: 1,000 St

**01.02.0120 Türelement (Flur)**
Einflügliges Türelement ohne bes. Anforderungen
- lichtes Durchgangsmaß mind. 0,80m (bei 90°-Öffnung)
- geschlossenes Holztürblatt mit HPL-Oberfläche

Ausführung gem. Vorgaben Hinweise 01.02.0001.ff.
Zarge:  Holzart Buche, farbig lackiert in RAL-Farbton
  nach Wahl des AG.
  Vorderkante der Zarge mit ca. 50mm
  Überstand über die Wand. Die dazu erf.
  Verbreiterung des Blindstockprofils ist
  enthalten.
Tür:  geschl. Holztürblatt,
  Türblattkante: stumpf, ungefälzt
  Türblattdicke: ca. 44mm
  Türblattgewicht: ca. 28 kg/m2
  Türblattoberfläche: HPL, d= 2,0mm,
  Zweite Farbe nach Wahl des AN
Wandart: 1-seitig Sichtbetonwand,
  1-seitig Metallständerwand
Laibungsfutter: Halbfutter gem. Pos. 01.02.0001.4.
  in Pos. 01.02.0120.1.
Bänder:  Ausführung mit verdeckten Bändern.
  - Belastungswert bis 100 kg
  - komplett verdeckt liegendes Bandsystem
  - komfortable 3D-Verstellung
  - mit einem Öffnungswinkel von 180°
  - für ungefälzte Türen mit Holzzargen
  - mit wartungsfreier Gleitlagertechnik
  - Aufnahmeelementen aus Edelstahl,
  Bandoberflächen in Edelstahl Look.
  Leitfabrikat: TECTUS TE 440 3D
  oder gleichwertiger Art.
  angeb. Fabrikat: "................................"
Beschlag: Wechselgarnitur, für Fluchttüren DIN EN 179
Schloss: Riegel-/ Fallenschloss, PZ vorgerichtet
Schallschutz: ohne Anforderungen
Lage:  EG; R 0.27.a

Baurichtmaß: (BxH) 1,04 x 2,19m

Detail-/ Übersichtpläne: Pl.-Nr. 1154.ff in der Anlage
Menge: 1,000 St

**01.02.0120.1 Laibungs-Halbfutter, b= ca. 0,11m**
Laibungs-Halbfutter gem. Hinweis 01.02.0001.4,
jedoch Ausführung mit in RAL-Farbe des AG lackierter Oberfläche,
zu Türelement Pos. 01.02.0120.
- Material: Holzart Buche, lackiert
- für Öffnung: Baurichtmaß: 1,04 x 2,19m
- Lage:  Bandgegenseite
- Ansichtbreite: ca. 100mm
Menge: 1,000 St

**01.02.0130 Türelement (T30-RS-1), mit Stahlumfassungszarge**
Einflügliges Türelement
- Feuerschutzelement mit Rauchschutzfunktion, T30-RS-1
- lichtes Durchgangsmaß mind. 0,80m (bei 90°-Öffnung)
- geschlossenes Holztürblatt mit HPL-Oberfläche

Ausführung gem. Vorgaben Hinweise 01.02.0001.ff.
jedoch mit Stahlzarge mit folgenden Merkmalen:
  Stahlumfassungszargen DIN 18101, für gefälzte Türblätter,
  zweischalige Zargen für Montagewände.
  Material: Sendzimirverzinktes Feinblech,
 s = 2,0mm, grundiert
  Bandvorrichtung: 2 Aufnahmeelemente für 3D-Objektbänder
  entspr. Vorgaben in Hinweis 01.02.0001.1.
  Bandvorrichtungen nur auf der dafür vorgesehenen Seite!
  Schloßvorrichtungen: mit integriertem Mörtelschutzkasten,
  Wandausnahmen in Bereich des Mörtelschutzkastens
  enthalten. Riegelstanzungen mit Feilnasen.
  Anker zur Befestigung in Montagewänden nach DIN 4103-1.
  Bodeneinstand: ohne
  Meterriß: Meterrißmarkierung eingestanzt
  Dichtung: Hohlkammerprofil, APTK, grau.
 Bei Brand-, Rauchschutz- und/oder
 Schallschutz- anforderungen sind die nach
 Zulassung erforderlichen rauch-/ schallschutzwirksamen Dichtungen zu verwenden.
  Maulweite: 125mm
  Spiegelbreite:  ca. 30/20mm bzw. 30/30mm
  Falztiefe: Falzausbildung für gefälzte Türblätter mit
 d= ca. 52mm
  Zargeneinbau in Montagewände entspr. den Forderungen
  der Zulassung.
  Die Zargenhohlräume sind grundsätzlich vollständig und
  hohlraumfrei mit MF-Dämmung, Baustoffklasse A1, zu
  verfüllen.
  Die Stahlzarge ist unabhängig von der Haupleistung zu
  montieren.

Tür:  geschl. Holztürblatt,
  Türblattkante: stumpf, ungefälzt
  Türblattdicke: ca. 52mm
  Türblattgewicht: ca. 33 kg/m2
  Türblattoberfläche: HPL, d= 2,0mm,
  Zweite Farbe nach Wahl des AN
Wandart: Montagewände
Beschlag: FS-Wechselgarnitur,
  für Fluchttüren DIN EN 179
Schloss: Riegel-/ Fallenschloss, PZ vorgerichtet
Sonstiges: Obentürschließer gem. Vorgaben
  Hinweis 01.02.0001.8.
Schallschutz: ohne Anforderungen
Lage:  EG; R 0.27 (Elektro)

Baurichtmaß: (BxH) 0,91 x 2,19mDetail-/ Übersichtpläne:

Pl.-Nr. 1154.ff in der Anlage
Menge: 1,000 St

**01.02.0140 Türelement HPL, Glasseitenteil, Glasoberlicht (erf. R'w= 32dB)**
Einflügliges Türelement
- "dichtschließende Tür"
- Schallschutzelement erf. R'w= 32dB.
- lichtes Durchgangsmaß mind. 0,90m (bei 90°-Öffnung)
- geschlossenes Holztürblatt mit HPL-Oberfläche,
  Glasseitenteil und Glasoberlicht

Ausführung gem. Vorgaben Hinweise 01.02.0001.ff.
Zarge:  Holzart Esche, gebeizt, lackiert
Sockelprofil: unter Seitenteil, h= ca. 190mm
Rahmen / Pfosten / Riegel: Holzart Esche, gebeizt, lackiert
Tür:  geschl. Holztürblatt,
  Türblattkante: stumpf, ungefälzt
  Türblattdicke: ca. 52mm
  Türblattgewicht: ca. 42 kg/m2
  Türblattoberfläche: HPL, d= 2,0mm,
  Dritte Farbe nach Wahl des AN
Glasseitenteil: Holzrahmen mit Glasfüllung
Glasoberlicht: Holzrahmen mit Glasfüllung
Füllungen: jeweils Schallschutzglas entspr.
  Anforderungen an das Gesamtelement
Teilung:  Türbreite: ZDM ca. 1.020mm
  Durchgangsbreite Tür mind. 0,90m i.L.
  Türhöhe: ZDM ca. 2.230mm (ab FFB)
  Glasseitenteil: b= ca. 310mm i.L.
  h= ca. 2.120mm i.L
  Glasoberlicht: b= ca. 1.410mm i.L.
  h= ca. 655mm i.L.
Wandart: Holzständerwand
Laibungsfutter: Halbfutter gem. Pos. 01.02.0001.4.
  in Pos. 01.02.0140.1.
Beschlag: Drückergarnitur, für Fluchttüren DIN EN 179
Schloss: Riegel-/ Fallenschloss, PZ vorgerichtet
Sonstiges: Blindstock um ca. 12,5mm verbreitert.
Schallschutz: erf. R'w = 32dB in eingebautem Zustand Lage:  2. OG; R 2.16, 2.17

Baurichtmaß: (BxH) 1,60 x 3,05m

Detail-/ Übersichtpläne: Pl.-Nr. 1155.ff in der Anlage
Menge: 2,000 St

**01.02.0140.1 Laibungs-Halbfutter, b= ca. 0,16cm**
Laibungs-Halbfutter gem. Hinweis 01.02.0001.4,
zu Türelementen Pos. 01.02.0140.
- Material: Holzart Esche, gebeizt, lackiert
- für Öffnung: Baurichtmaß: 1,60 x 3,05m
- Lage:  Bandgegenseite
- Ansichtbreite: ca. 160mm
Menge: 1,000 St

**01.02.0150 Türelement HPL, Glasseitenteil, Glasoberlicht (erf. R'w= 32dB)**
Einflügliges Türelement
- "dichtschließende Tür"
- Schallschutzelement erf. R'w= 32dB.
- Fluchttür mit Panikfunktion,
  lichtes Durchgangsmaß mind. 0,90m (bei 90°-Öffnung)
- geschlossenes Holztürblatt mit HPL-Oberfläche,
  Glasseitenteil und Glasoberlicht

Ausführung gem. Vorgaben Hinweise 01.02.0001.ff.
Zarge:  Holzart Esche, gebeizt, lackiert
Sockelprofil: unter Seitenteil, h= ca. 190mm
Rahmen / Pfosten / Riegel: Holzart Esche, gebeizt, lackiert
Tür:  geschl. Holztürblatt,
  Türblattkante: stumpf, ungefälzt
  Türblattdicke: ca. 52mm
  Türblattgewicht: ca. 42 kg/m2
  Türblattoberfläche: HPL, d= 2,0mm,
  Dritte Farbe nach Wahl des AN
Glasseitenteil: Holzrahmen mit Glasfüllung
Glasoberlicht: Holzrahmen mit Glasfüllung
Füllungen: jeweils Schallschutzglas entspr.
  Anforderungen an das Gesamtelement
Teilung:  Türbreite: ZDM ca. 1.020mm
  Durchgangsbreite Tür mind. 0,90m i.L.
  Türhöhe: ZDM ca. 2.230mm (ab FFB)
  Glasseitenteil: b= ca. 310mm i.L.
  h= ca. 2.120mm i.L
  Glasoberlicht: b= ca. 1.410mm i.L.
  h= ca. 655mm i.L.
Wandart: Holzständerwand
Laibungsfutter: Halbfutter gem. Pos. 01.02.0001.4.
  in Pos. 01.02.0150.1.
Beschlag: Wechselgarnitur, für Fluchttüren DIN EN 179
Schloss: zugelassenes Fluchttürschloss,
  Wechselfunktion E, PZ vorgerichtet
Sonstiges: Blindstock um ca. 12,5mm verbreitert.
Schallschutz: erf. R'w = 32dB in eingebautem Zustand Lage:  2. OG; R 2.13, 2.14, 2.15, 2.20, 2.21, 2.22

Baurichtmaß: (BxH) 1,60 x 3,05m

Detail-/ Übersichtpläne: Pl.-Nr. 1155.ff in der Anlage
Menge: 6,000 St

**01.02.0150.1 Laibungs-Halbfutter, b= ca. 0,16cm**
Laibungs-Halbfutter gem. Hinweis 01.02.0001.4,
zu Türelementen Pos. 01.02.0150.
- Material: Holzart Esche, gebeizt, lackiert
- für Öffnung: Baurichtmaß: 1,60 x 3,05m
- Lage:  Bandgegenseite
- Ansichtbreite: ca. 160mm
Menge: 6,000 St

**01.02.0160 Türelement HPL (T30-RS-1; erf. R'w= 32dB)**
Einflügliges Türelement mit Mehrfachfunktion
- Feuerschutzelement mit Rauchschutzfunktion, T30-RS-1
- Schallschutzelement erf. R'w= 32dB.
- Fluchttür mit Panikfunktion,
  lichtes Durchgangsmaß mind. 0,90m (bei 90°-Öffnung)
- geschlossenes Holztürblatt mit HPL-Oberfläche

Ausführung gem. Vorgaben Hinweise 01.02.0001.ff.
Zarge:  Holzart Esche, gebeizt, lackiert
  Umlaufende Schattenfuge b= ca. 15mm
Tür:  geschl. Holztürblatt,
  Türblattkante: stumpf, ungefälzt
  Türblattdicke: ca. 52mm
  Türblattgewicht: ca. 42 kg/m2
  Türblattoberfläche: HPL, d= 2,0mm,
  Farbe: Vierte Farbe nach Wahl des AN
Wandart: Holzständerwand
Laibungsfutter: ohne
Beschlag: FS-Drückergarnitur,
  für Fluchttüren DIN EN 179
Schloss: Fallenschloss ohne Riegel,
  Tür ohne PZ-Rossette und PZ-Lochung
Sonstiges: Zur Aufnahme des Freilaufschließers (siehe
  sep. Position) ist der obere Zargenriegel
  ca. 30mm verbreitert auszuführen.
  Zargenspiegel ca. 85/100mm.
Schallschutz: erf. R'w = 32dB in eingebautem Zustand Lage:  2. OG; R 2.15 zu 2.14, 2.20 zu 2.21

Baurichtmaß: (BxH) 1,16 x 2,30m

Detail-/ Übersichtpläne: Pl.-Nr. 1155.ff in der Anlage
Menge: 2,000 St

**01.02.0160.1 Türschließer mit Freilauffunktion**
Türschließer mit Freilauffunktion (1-flg.)
Zus. Ausstattung gem. Vorgaben Hinweis 01.02.0001.7.

Ausstattung der 1-flügligen Feuer- und Rauchschutztür
Pos. 01.02.0160. mit einer für den Einsatz an Brandschutztüren zugelassenen Gleitschienen- Feststellvorrichtung mit Freilauffunktion und mit integriertem Rauchmeldesystem.
Sämtliche Komponenten müssen von einem Hersteller stammen (Systembindung vorgeschrieben).

Gleitschienen-Türschließer nach EN 1154, mit CE-Kennzeichnung, im Contur Design, für Türbreiten bis 1250 mm, mit elektrohydraulischer Feststellung, geprüft nach EN 1155 und Freilauffunktion ab Türöffnungswinkel > 0° mit integriertem Netzteil und Rauchmelder. Schließgeschwindigkeit und Endschlag stufenlos einstellbar. DIN-L und DIN-R verwendbar.
Anschlussmöglichkeit für weitere Melder, externe Handauslösung und potenzialfreien Alarmkontakt. Anschlussspannung
230 V AC, Betriebsspannung 24 V DC.
Als Feststellanlage allgemein bauaufsichtlich zugelassen vom
DIBt, Berlin. Abnahmeprüfung vorgeschrieben. Eignungsnachweis mit der jeweiligen Feuer- und Rauchschutztür ist erforderlich und vom AN vorzulegen.
Farbe: silberfarbig
Größe: EN 2-5, zugelassen für Türbreiten bis 1250 mm
Montage: Kopfmontage
Leitfabrikat:  dormakaba TS 99 FLR EN 2-5
  oder gleichwertiger Art.
angeb. Fabrikat: "..............................................."

Im Umfang enthalten ist ein Funkhandauslösetaster einschl.
Funkmodul Set. Der Taster ist an vorgegebener Stelle zu montieren.
- Feststellanlagen Funksystem zur Erweiterung kabelgebundener Feststellanlagen. Anzuschließen an die
  Rauchmeldezentrale der Feststellanlage.
  Farbe: silberfarbig
- Funkhandlauslösetaster, zur Verwendung an kabelgebundenen Feststellanlagen, in Verbindung mit dem
  Funkmodul-Set für Feststellanlagen im System 55
  mit AP Dose. Wechsler einpolig, Einfachrahmen, roter
  Aufkleber mit weißer Beschriftung “Tür schließen”.
Leitfabrikate:  dormakaba FM APT und F AP
  oder gleichwertiger Art.
angeb. Fabrikat: "..............................................."

Zusätzlich ist das Türelement mit 2 St. externen Rauchmeldern auszustatten.
Rauchmelder, 24V DC, für Deckenmontage, als Zweit- und Drittmelder, da die Höhe zwischen UK. Türsturz
und Decke >1,0m beträgt.
Rauchmelder allg. bauaufsichtliche zugelassen vom DiBt, Berlin und vom VdS, Köln, nach EN 54 T4.
Abnahmeprüfung vorgeschrieben.
Leitfabrikat:  dormakaba RM-N
  oder gleichwertiger Art.
angeb. Fabrikat: "..............................................."

Gesamte Anlage nach Zulassung und Herstellervorgaben monitieren.
Menge: 2,000 St

**01.02.0170 Türelement HPL (erf. R'w= 32dB)**
Einflügliges Türelement mit Mehrfachfunktion
- "dichtschließende Tür"
- Schallschutzelement erf. R'w= 32dB.
- Fluchttür mit Panikfunktion,
  lichtes Durchgangsmaß mind. 0,90m (bei 90°-Öffnung)
- geschlossenes Holztürblatt mit HPL-Oberfläche

Ausführung gem. Vorgaben Hinweise 01.02.0001.ff.
Zarge:  Holzart Esche, gebeizt, lackiert
  Umlaufende Schattenfuge b= ca. 15mm
Tür:  geschl. Holztürblatt,
  Türblattkante: stumpf, ungefälzt
  Türblattdicke: ca. 52mm
  Türblattgewicht: ca. 42 kg/m2
  Türblattoberfläche: HPL, d= 2,0mm,
  Farbe: Vierte Farbe nach Wahl des AN
Wandart: Holzständerwand
Laibungsfutter: ohne
Beschlag: Drückergarnitur, für Fluchttüren DIN EN 179
Schloss: Fallenschloss ohne Riegel,
  Tür ohne PZ-Rossette und PZ-Lochung
Sonstiges: Blindstock um ca. 12,5mm verbreitert.
Schallschutz: erf. R'w = 32dB in eingebautem Zustand Lage:  2. OG; R 2.13 zu 2.14, 2.22 zu 2.21

Baurichtmaß: (BxH) 1,16 x 2,30m

Detail-/ Übersichtpläne: Pl.-Nr. 1155.ff in der Anlage
Menge: 2,000 St

**01.02.0180 Türelement HPL (erf. R'w= 37dB)**
Einflügliges Türelement mit Mehrfachfunktion
- "dichtschließende Tür"
- Schallschutzelement erf. R_w= 37dB.
- lichtes Durchgangsmaß mind. 0,90m (bei 90°-Öffnung)
- geschlossenes Holztürblatt mit HPL-Oberfläche

Ausführung gem. Vorgaben Hinweise 01.02.0001.ff.
Zarge:  Holzart Esche, gebeizt, lackiert,
  gefälzt zur Aufnahme Türblatt mit
  Laibungsfalz,
  Ansichtbreite 70/85mm
  Umlaufende Schattenfuge b= ca. 15mm
Tür:  geschl. Holztürblatt,
  Türblattkante: stumpf, ungefälzt
  Türblattdicke: ca. 52mm
  Türblattgewicht: ca. 42 kg/m2
  Türblattoberfläche: HPL, d= 2,0mm,
  Farbe: Vierte Farbe nach Wahl des AN
Wandart: Holzständerwand
Laibungsfutter: ohne
Beschlag: Drückergarnitur, für Fluchttüren DIN EN 179
Schloss: Riegel-/ Fallenschloss, PZ vorgerichtet
Sonstiges: Blindstock um ca. 12,5mm verbreitert.
Schallschutz: erf. R'w = 37dB in eingebautem Zustand Lage:  2. OG; R 2.15 zu 2.16

Baurichtmaß: (BxH) 1,16 x 2,30m

Detail-/ Übersichtpläne: Pl.-Nr. 1155.ff in der Anlage
Menge: 1,000 St

**01.02.0190 Türelement HPL (erf. R'w= 32dB)**
Einflügliges Türelement mit Mehrfachfunktion
- "dichtschließende Tür"
- Schallschutzelement erf. R'w= 32dB.
- lichtes Durchgangsmaß mind. 0,90m (bei 90°-Öffnung)
- geschlossenes Holztürblatt mit HPL-Oberfläche

Ausführung gem. Vorgaben Hinweise 01.02.0001.ff.
Zarge:  Holzart Esche, gebeizt, lackiert
  Umlaufende Schattenfuge b= ca. 15mm
Tür:  geschl. Holztürblatt,
  Türblattkante: stumpf, ungefälzt
  Türblattdicke: ca. 52mm
  Türblattgewicht: ca. 42 kg/m2
  Türblattoberfläche: HPL, d= 2,0mm,
  Farbe: Vierte Farbe nach Wahl des AN
Wandart: Holzständerwand
Laibungsfutter: ohne
Beschlag: Drückergarnitur, für Fluchttüren DIN EN 179
Schloss: Riegel-/ Fallenschloss, PZ vorgerichtet
Sonstiges: Blindstock um ca. 12,5mm verbreitert.
Schallschutz: erf. R'w = 32dB in eingebautem Zustand Lage:  2. OG; R 2.16 zu 2.17

Baurichtmaß: (BxH) 1,16 x 2,30m

Detail-/ Übersichtpläne: Pl.-Nr. 1155.ff in der Anlage
Menge: 1,000 St

#### Titel 01.03 Stahltüren

*Hinweis: Stahltüren*
Stahltüren als:
- Feuerschutzabschlüsse T30/F30 - EI 30 nach EN 1634-1,
  EN 1363-1, DIN 4102 und EN 1634-3
- Rauchutztüren DIN 18095
- dichtschließende Türen
- Mehrzwecktüren
- Außentüren
- Elemente mit 1-/ 2-flügligen Türen entspr.
  Positionsbeschreibung.

Es dürfen grundsätzlich nur bauaufsichtlich zugel.
Elemente mit gültigem Prüfzeugnis angeboten werden.
Die Übereinstimmung mit der Zulassung ist mit Angebotsabgabe zu überprüfen und zu bestätigen, ggf. vorhandene
Abweichungen von der Zulassung sind zu benennen.
Die Verarbeitung und der Einbau darf nur durch autorisierte Fachbetriebe erfolgen, entspr. Zulassungen sind
vorzulegen. Sämtliche Elemente müssen ein Kennzeichnungs-Typenschild erhalten.
Die baurechtlichen Verwendbarkeitsnachweise für die
angebotenen Feuerschutzabschlüsse bzw. Rauchschutztüren
sind in Form allgemeiner bauaufsichtlicher Zulassungen
bzw. allgemeiner bauaufsichtlicher Prüfzeugnisse durch
den Bieter zu erbringen. Sämtliche Elemente müssen ein
Kennzeichnungs-Typenschild erhalten.

Verschlüsse für Türen in Flucht- und Rettungswegen mit
allem Zubehör müssen vom DIBt, Berlin, für denjeweiligen Anwendungszweck zugelassen sein.

Beschläge:
Es sind nur bewährte und den Belastungen und Einbausituationen angepasste, den gültigen Normen sowie
Prüfzeugnissen und Zulassungen entsprechende Systembeschläge DIN 18273 einzusetzen. Alle erforderlichen
Befestigungsmaterialien, die erstmalige Einstellung und
die Funktionsprüfung sind in die Preise einzurechnen.

Alle Türelemente mit der Anforderung "Rauchschutztür
DIN 18095" sind mit automatisch absenkender Bodendichtung an jedem Türflügel auszuführen.

Herstellung und Montage
Die Herstellung und Montage muss entsprechend den
Richtlinien bzw. Verarbeitungsunterlagen des Systemanbieters und der Zulassungen erfolgen. Die vorkommenden Anschlusskonstruktionen sind in der Positionsbeschreibung bzw. den beiliegenden Detailplänen
schematisch mit Angaben zur Ausführung dargestellt oder
beschrieben. Die Details entsprechend dieser Vorgaben
müssen vom Auftragnehmer ausgearbeitet werden. Eine
funktionsgerechte Ausführung der Anschlusskonstruktionen zwischen Bauwerk und Element ist sicherzustellen.
Die Herstellung und Montage erfolgt nach den Vorgaben
der allgemeinen bauaufsichtlichen Zulassung (Feuerschutzabschlüsse) bzw. dem allgemeinen bauaufsichtlichen Prüfzeugnis (Rauchschutzelemente). Die Herstellung und Montageart der Rauchschutzelemente ist
sinngemäß auch für dichtschließenden Türen anzuwenden.

Einbau der gesamten Elemente nach Herstellervorschrift
und Zulassung zwischen Massivbauteilen aus Beton- oder
Mauerwerk. Deckenbefestigungen sind durch den Blendrahmen verdeckt auszuführen. Unter Festfeldern sind
Abschottungen bis auf den Rohboden auszuführen.
Kleinere Stemmarbeiten in Massivwänden für Schloßkasten, Bandtaschen, Einfüllöffnungen etc. sind in
der Leistung enthalten. Die Anschlußfugen sind als
Sichtfugen auszubilden.

Sämtliche nach Zulassung erforderlichen Abnahmen und
Prüfungen sind in die jeweiligen Positionen einzurechnen und enthalten.

*Hinweis: Feuerschutztüren T 30/RS-1*
Bauaufsichtlich zugel. Feuerschutztüren T 30 FSA DIN 4102, mit Rauschutzfunktion DIN 18095, 1-flüglig.
Ausführung gem. Vorgaben Hinweis 01.03.0001.

Grundbeschreibung, solange die Position nicht anderes
verlangt:
Türblatt: 65 mm dicke, doppelwandige, vollflächig verklebte
 Verbundkonstruktion aus verzinktem Material mit
 planebener Oberfläche.
 Blechdicke mind. 1,0mm bzw. nach Zulassung.
 Stahl-Sicherungsbolzen im Falzbereich gemäß
 zulassungstechnischer Anforderung.
Oberfläche: Grundiert (umweltfreundlich pulverbeschichtet)
 in Anlehnung an RAL 9002, Grauweiß
Zarge : Umfassungszarge, verzinkt und grundiert
 (grauweiß), Blechstärke 2,0mm, 3-seitige
  EPDM-Dichtung, Farbe grau oder schwarz nach
 Wahl des AG.
 Zarge mit unsichtbarer Befestigung zum Einbau in
 Mauerwerk / Beton, zur Hintermörtelung.
 Spiegel Bandgegenseite: 33 mm
 Maulweite: siehe Positionsangabe
Bodeneinstand: 30mm, Montageschiene nach Montage
 sauber abtrennen.
Meterriß: Meterrißmarkierung eingestanzt.
Wärmedämmung: Wärmeddurchgangskoeffizient
 UD= 1,5 W/m2K nach EN ISO 12567-1.
Schallschutz: mind. 32dB
Beschläge: entspr. Vorgaben in Hinweis 01.03.0001. sowie
 - Schweres Einsteckschloß Klasse 3 DIN 18250,
  mit Wechsel, PZ-vorgerichtet.
 - Sicherungszapfen (mind. 3 Stück)
 - Objekt-Edelstahl-Rundrosetten-Garnitur mit
  Schlüsselrosetten, Gebrauchs-Kategorie 4 -
  DIN EN 1906
 - geprüft nach DIN 18273
 - Lagerung: Türgriff fest/drehbar, Knopf fest,
  ummontierbar; Rückholfeder, Steckgriffverbindung
  mit Kugel-Arretierung, wartungsfreie Gleitlager
 - Verbindung: Profilvollstift
 - Unterkonstruktion: Griffrosetten Stahl / Kunststoff,
  Schlüsselrosetten Stahl, Stütznocken
 - Befestigung: verdeckt, durchgehend,
  Gewindeschrauben M4 bzw. M6
 - Drückerform: U-Form,
   - Drückerdurchmesser: 20mm
   - Drückerhöhe: 69mm / 50mm
   - Drückerlänge: 141mm,
 - Wechselgarnituren mit Knopf fest
   - Knopfform: rund,
   - Knopfdurchmesser: 50mm
   - Knopfhöhe: 32mm,
 - Rosetten: Durchmesser 62mm, Höhe 10mm
 Leitfabrikat: Hoppe Paris
  - Griffgarnitur FS-E138/42H/42HS,
  - Wechselgarnituren FS -E58/42H/42HS/138
  oder gleichwertiger Art.
 angeb. Fabrikat: "............................................"
 - Sämtliche Garnituren sind erst kurz vor Fertigstellung separat zu montieren, bis dahin ist eine
  prov. Drückergarnitur einzubauen und vorzuhalten.
 - KO-Bandgarnitur nach DIN 18272, Bandanzahl
  nach Zulassung, bei Türen mit einer Flügelhöhe
  über 2,40m und/oder Türbreite über 1,10m ist
  grundsätzlich ein zus. oberes Band vorzusehen.
  Wartungsfreie 3-teilige Bänder, kugelgelagert,
  Oberfläche verzinkt.
  Sofern kein Obentürschließer verlangt wird,
  ist mind. ein Stück Federband vorzusehen.
 - Absenkbare Bodendichtung entspr. Zulassung.
Obentürschließer: Türschließer DIN 18263, mit Gleitschiene
 und Linearantrieb, silberfarbig, Größe EN 1154 3-6,  Montageseite nach Erfordernissen.
 Die Türschließer müssen DIN SPEC 1104
 entsprechen und eine barrierefreie Türbegehung  nach DIN 18040 bis 1250mm Breite gewährleisten  sowie für eine Einzeltürbreite bis 1,40m zugelassen  sein.
 Die Türschließer müssen für den Einsatz in
 Rettungswegen zugelassen sein.

Leitfabrikat:  dormakaba TS 98 XEA
  oder gleichwertiger Art

angeb. Fabrikat: "..............................................." .

Einbau des gesamten Elementes nach Herstellervorschrift
und Zulassung in Beton-/ Mauerwerkswänden einschl.
hintergießen der Zargen mit Mörtel bzw. in Montagewände
entspr. Zulassung.
Kleinere Stemmarbeiten in Massivwänden für Schloßkasten, Bandtaschen, Einfüllöffnungen sind in der Leistung enthalten.
Elemente mit Typenschild.

Elemente komplett liefern und einbauen.

**01.03.0010.1 Einflüglige Feuer- und Rauchschutztür T30-RS-1**
Einflüglige Feuer- und Rauchschutztüre T30-RS-1,
Fluchttür mit Panikfunktion,
lichtes Durchgangsmaß mind. 1,20m (bei 90°-Öffnung)
Ausführung entsprechend Hinweis 01.03.0010.
- Fertigwanddicke: 200 - 250mm
- Wandart:  Mauerwerks-/ Betonwände
- Türschließer  Gleitschienen-Obentürschließer,
  Bandseite
- Rohbaurichtmaß (ab FFB): 1385 x 2250mm
- Beschlag:  FS-Wechselgarnitur,
  für Fluchttüren DIN EN 179
- Schloss:  zugelassenes Fluchttürschloss,
  Wechselfunktion E, PZ vorgerichtet
- Lage:  1. OG; R 1.28, 1.29
Menge: 2,000 St

*Hinweis: Feuerschutztüren T 30-1*
Bauaufsichtlich zugel. Feuerschutztüren T 30 FSA DIN 4102,
Ausführung gem. Pos. 01.03.0010,
jedoch ohne  Rauschutzfunktion.
Ausführung gem. Vorgaben Hinweis 01.03.0001.

Einbau des gesamten Elementes nach Herstellervorschrift
und Zulassung in Beton-/ Mauerwerkswänden einschl.
hintergießen der Zargen mit Mörtel bzw. in Montagewände
entspr. Zulassung.
Kleinere Stemmarbeiten in Massivwänden für Schloßkasten, Bandtaschen, Einfüllöffnungen sind in der Leistung enthalten.
Elemente mit Typenschild.

Elemente komplett liefern und einbauen.

**01.03.0020.1 Einflüglige Feuerschutztür T30-1**
Einflüglige Feuer- und Rauchschutztüre T30-1,
Fluchttür mit Panikfunktion,
lichtes Durchgangsmaß mind. 1,00m (bei 90°-Öffnung)
Ausführung entsprechend Hinweis 01.03.0020.
- Fertigwanddicke: 150 - 200mm
- Wandart:  Mauerwerks-/ Betonwände
- Türschließer  Gleitschienen-Obentürschließer,
  Bandseite
- Rohbaurichtmaß (ab FFB): 1125 x 2010mm
- Beschlag:  FS-Wechselgarnitur,
  für Fluchttüren DIN EN 179
- Schloss:  zugelassenes Fluchttürschloss,
  Wechselfunktion E, PZ vorgerichtet
- Lage:  UG; R U 09.1
Menge: 1,000 St

*Hinweis: Feuerschutzklappe*
Bauaufsichtlich zugel. Feuerschutzklappe 30-1 DIN 4102,
Ausführung gem. Vorgaben Hinweis 01.03.0001. und
01.03.0010,
jedoch ohne  Rauschutzfunktion und mit folgenden Merkmalen:

Stahl-Feuerschutzklappe 30-1
1-flügliges, feuerhemmendes, einbaufertiges Element.
Geprüft und bauaufsichtlich zugelassen. Links / rechts verwendbar.
- 45 mm dick, Blechstärke 0,9 mm, Aussteifung mit
  Flachstahl.
- Dämmung: Mineralfaserplatte, mit Brandschutzstreifen.
- Falzausbildung zweiseitig gefälzt, Dünnfalzausführung
- Zarge: 2-schalige Umfassungszarge, 2,0mm dick, 4-seitig,
  mit unsichtbarer Befestigung zum Einbau in Mauerwerk /
  Beton, zur Hintermörtelung.
- Oberfläche: Türblatt und Zarge aus verzinktem Material,
  grundiert (pulverbeschichtet) Grauweiß
- Bänder: 1 Federband, 1 Konstruktionsband DIN 18272
- Schließmittel: Federband
- Sicherungsbolzen:
  - bis 999 mm BR-Höhe ohne Stahlsicherungsbolzen,
  - bis 1250 mm 1 Stahlsicherungsbolzen,
  - über 1250 mm 2 Stahlsicherungsbolzen.

Einbau des gesamten Elementes nach Herstellervorschrift
und Zulassung in Beton-/ Mauerwerkswänden einschl.
hintergießen der Zargen mit Mörtel bzw. in Montagewände
entspr. Zulassung.
Kleinere Stemmarbeiten in Massivwänden für Schloßkasten, Bandtaschen, Einfüllöffnungen sind in der Leistung enthalten.
Elemente mit Typenschild.

Elemente komplett liefern und einbauen.

**01.03.0030.1 Einflüglige Feuerschutzklappe 30-1**
Einflüglige Feuerschutzklappe 30-1,
Ausführung entsprechend Hinweis 01.03.0030.
- Fertigwanddicke: 150 - 200mm
- Wandart:  Mauerwerks-/ Betonwände
- Türschließer  Federband
- Rohbaurichtmaß (ab FFB): 1260 x 1080mm
- Beschlag:  FS-Wechselgarnitur, Kunststoff mit
  Stahlkern, Farbe schwarz.
- Schloss:  Riegel-/ Fallenschloss,
  PZ vorgerichtet
- Lage:  1. OG; R 1.27 zu 1.29
Menge: 1,000 St

*Hinweis: Stahl - Außentür*
Stahl-Objekttür als Außentür, 1-flüglig
Ausführung gem. Vorgaben Hinweis 01.03.0001.,
jedoch mit folgenden Merkmalen:
- Türelement als zugel. Außentür nach DIN EN 14351-1
  gekennzeichnet.
- Zarge: Blockzarge mit flächenbündigen Abdeckkappen
  als verdeckte Dübelmontage vor der Öffnung, mit werkseitiger Verfüllung des Zargenhohlraums mit
  Mineralfaserdämmung. Spiegelbreite ca. 85/100mm,
  Profilbreite ca. 105mm, verdeckte Montage in Betonwänden.
  3-seitige EPDM-Dichtung, Farbe grau oder schwarz nach
  Wahl des AG.
- Dünnfalz, Mehrzwecktür, einbaufertiges Element für den
  Außeneinsatz.
- Türblatt gefälzt, 65 mm dicke, doppelwandige, vollflächig
  verklebte Verbundkonstruktion aus verzinktem Material mit
  planebener Oberfläche. Blechstärke 1,5mm.
- Stahl-Sicherungsbolzen gemäß technischer Anforderung.
- Oberfläche: Grundiert (umweltfreundlich pulverbeschichtet)
  in Anlehnung an RAL 9002, Grauweiß
- Bänder: 2 Konstruktionsbänder mit Kugellager je Flügel
- Wärmedämmung: Wärmeddurchgangskoeffizient
  UD= 1,5 W/m2K nach EN ISO 12567-1.
- Türelement mit Alu-Kunststoffschwelle, thermisch getrennt,
  farblich passend zum Türblatt, barierearme Ausführung
  (h= max. 20mm über FFB)
- Bodeneinstandsprofil (Höhe 30 mm)
- Einbau in Rohbauöffnung mit vorkomprimiertem
  Dichtungsband (Breite 56 mm) für die Fugenbreite von
  6-15 mm,
- Beschlag: Edelstahl-Rosetten-Wechselgarnitur
  gem. Vorgaben in Pos. 01.03.0010.
- Schloss: Riegel-/ Fallenschloss, PZ vorgerichtet,
  gem. Vorgaben in Pos. 01.03.0010.

Einbau des gesamten Elementes nach Herstellervorschrift
und Zulassung in Beton-/ Mauerwerkswänden.
Kleinere Stemmarbeiten in Massivwänden für Schloßkasten, Bandtaschen, Einfüllöffnungen sind in der Leistung enthalten.

Elemente komplett liefern und einbauen

**01.03.0040.1 Außentür**
Außentür
- Wandart: Betonwände
- Rohbaurichtmaß (ab FFB): 1135 x 2300 mm,
  lichtes Durchgangsmaß mind. 90cm
- Türelement mit therm. getrennter Schwelle für barierearme
  Türbegehung nach DIN 18040-1
  (Schwellenhöhe max. 20mm).
Menge: 1,000 St

#### Titel 01.04 Sonstiges / Zubehör / Taglohn

*Hinweis: Türstopper*
Türstopper
komplett einschl. aller Befestigungsmittel etc.
fachgerecht nach Herstellervorschrift auf Bodenbelägen
(Linoleum, Parkett, Fliesen- und Steinbeläge etc.)
auf Zement-/ Anhydritestrich oder an Wänden aus
Mauerwerk, Beton, Ständerwänden mit Gipskartonbeplankungen befestigen.
Bohrlöcher vor dem Eindrehen der Schrauben mit Silikon
ausspritzen.
Leistung unabhängig von der Hauptleistung.

**01.04.0010.1 Boden- Türstopper Edelstahl,**
Boden- Türstopper Edelstahl,
mit einseitigem schwarzem Gummipuffer, Befestigungsschraube mit schwarzer Abdeckkappe.
- rund, d= ca. 55mm
- h= ca. 18mm
Leitfabrikat:  Hoppe E 484
  oder gleichwertiger Art.
angeb. Fabrikat: "..............................................."
Menge: 25,000 St

**01.04.0010.2 Wand- Türstopper Kunststoff**
Wand-Türstopper aus Kunsstoff,
Farbe Weiß oder Schwarz nach Wahl des AG.

Leitfabrikat:  HEWI 610
  oder gleichwertiger Art.

angeb. Fabrikat: "..............................................."
Menge: 4,000 St

*Hinweis: Stundenlohnarbeiten*
Für unvorhergesehene Leistungen und nur auf besondere
Anordnung durch die Bauleitung werden die folgenden
Sätze einschl. aller Zuschläge errechnet, ohne dass der
Auftragnehmer hieraus einen Anspruch ableiten kann.
Vergütet wird nur der tatsächliche Einsatz auf der
Baustelle. Wegegelder, Wartezeiten und Geräte, An- und
Abfahrten sind in die EP mit einzurechnen.
Die Nachweispflicht für geleistete Taglohnarbeiten und
Materiallieferungen obliegt dem Unternehmer.
Der Nachweis ist durch Rapport/Lieferschein bei Arch.-
Bauleiter zu erbringen und wird nur bei Vorlage innerhalb von 24 Stunden anerkannt.

**01.04.0020.1 Mittellohn für alle am Bau Beteiligten.**
Menge: 40,000 h

#### Titel 01.05 Verlängerung Gewährleistung / Wartung Tür-Feststellanlagen

**01.05.0010 Verlängerung Gewährleistung Feststellanlage mit Freilauffunkt.**
*** Pauschalposition
Verlängerung der Gewährleistung für die Tür-Feststellanlagen mit Freilauffunktion der Pos. 01.02.0060.2 und 01.02.0160.1
(3 Stück) sowie der zugehörigen Rauchschalter/Rauchmelder und sonst. zugehöriger Bedienelemente von 2 Jahren auf 4 Jahre.
Über die Dauer der Gewährleitung (4 Jahre) wird ein Wartungsvertrag gem. Pos. 01.05.0020 abgeschlossen.

Verlängerung der Gewährleistung (auf 4 Jahre) für
3 St. Tür-Feststellanlagen einschl. allem Zubehör.
Menge: 1,000 Psch

**01.05.0020 Wartung Feststellanlage mit Freilauffunktion**
*** Pauschalposition
In Verbindung mit der Verlängerung der Gewährleistung für die Freilaufschließer auf 4 Jahre (in Pos. 01.05.0010) wird ein Wartungsvertrag über die Dauer der Gewährleistung abgeschlossen.

Wartung und Funktionsprüfung von 3 Stück autarken Freilauftürschließern inklusive der zugehörigen Rauchmelder und sonstigem Zubehör und Bedienelementen gemäß
DIN EN 1155, DIBt und DIN 14677 und Herstellervorgabe.

Fachgerechte Wartung, Inspektion und wiederkehrende Prüfung von 3 Stück autarken Freilauftürschließern mit Freilauffunktion der Pos. 01.02.0060.2 und 01.02.0160.1
sowie der zugehörigen Rauchschalter/Rauchmelder, Bedienelente und sonstigem Zubehör.
Es handelt sich um autarke Feststellanlagen mit dezentraler Energieversorgung (keine Aufschaltung auf eine zentrale Brandmeldeanlage).
Die Arbeiten dürfen nur durch eine nachweislich zertifizierte Fachkraft für Feststellanlagen nach DIN 14677 ausgeführt werden. Der entsprechende Qualifikationsnachweis ist dem Angebot beizufügen bzw. auf Verlangen vorzulegen.
Leistungsumfang:
1. Wartung der Freilaufschließer:
- Überprüfung der mechanischen Komponenten (Gleitschiene, Hebel, Lager) auf Verschleiß, festen Sitz und Gängigkeit.
- Funktionsprüfung der „Free-Swing“-Funktion (widerstandsloses Begehen der Tür im Normalbetrieb).
- Kontrolle und Justierung der Schließkraft, Schließgeschwindigkeit und des Endschlags für den Fall der Alarmauslösung (sicheres Schließen aus jedem Öffnungswinkel).
1. Wartung und Prüfung der Rauchmelder (nach DIN 14677):
- Optische Prüfung auf Verschmutzung, Beschädigung oder Überstreichung der Meldergehäuse.
- Funktionstest aller Rauchschalter mittels geeignetem, rückstandsfreiem Prüfgas (kein Test per Hand/Taster ausreichend).
- Überprüfung der zulässigen Betriebszeit/Austauschfrist der Rauchmelder nach Herstellervorgaben (Überprüfung des Herstelldatums).
1. Prüfung der autarken Steuerung und Bedienelemente mit  Dokumentation:
- Überprüfung der dezentralen Netzteile/Steuerungseinheiten auf ordnungsgemäße Funktion und sekundenschnelle Abschaltung bei Melderauslösung (Stromlos = Schließen).
- Prüfung aller Bedienelemente.
- Rechtssichere Eintragung der Prüfergebnisse in das Prüfbuch der jeweiligen Feststellanlage.
- Vergabe und Aufkleben einer neuen Prüfplakette (Nächster Prüftermin in 12 Monaten).
- Erstellung eines Mängelprotokolls bei Abweichungen sowie Kennzeichnung von Meldern, die das Ende ihrer
- Nutzungsdauer erreicht haben.
Ausführungszeitraum: über die Dauer der Gewährleistung
Abrechnungseinheit:  pauschl für 3 Stück Anlagen inkl.
  Meldern, Bedienelementen und
  sonst. Zubehör (Netzteil,
  Steuerung etc.) über 4 Jahre.

Der ausgefüllte AMEV-Vertrag für die Wartung der Freilaufschließer gemäß Leistungsverzeichnis ist dem Angebot beizulegen.
Menge: 1,000 Psch
